# Würselen, Kesselsgracht
Angebotsaufforderung (GAEB DA XML 3.3, DA83)
Projekt: 147.24
Währung: EUR
Bieterkommentare zugelassen: ja
Auftraggeber: Stadt Würselen, 52146; Vergabenummer: 1
Erstellt mit: ASBwin 28.0.2.0, Position 28.0.2.2, 11.07.2025

## Allgemeine Vorbemerkungen
Bei der vorliegenden Ausschreibung handelt es sich um den Endausbau des östlichen Gehwegs in der Kesselsgracht in Würselen. Das Baugebiet liegt unweit der Bundesstraße B 57. Die Zufahrt zum Erschließungsgebiet selbst erfolgt über die unmittelbar angrenzende Honigmannstraße, die ihrerseits eine direkte Seitenstraße der B 57, Krefelder Straße.

Gegenüber der Aral-Tankstelle auf der Krefelder Straße kann der "Reckerpark" (Gewerbegebiet) ein- und ausgefahren werden. Über den Parkplatz des "Reckerpark" ist auch die Kesselsgracht erreichbar. Daher kann das Asphaltieren und der Einbau der Rampensteine ggf. unter Vollsperrung  (Regelplan B I/15 der RSA) erfolgen. Der Bau der Nebenanlagen kann ggf. im Einbahnstraßenverkehr oder mit LSA im Zweirichtungsverkehr (Regelplan B I/6 der RSA) erfolgen. Die Fußgänger sind über den schon ausgebauten westlichen (gegenüberliegenden) Gehweg zu führen.

## 1 Ausbau Kesselsgracht - östlicher Gehweg
Datum: 11.07.2025

### Titel 00 Baustelleneinrichtung

*Hinweis: Hinweise*
Die Positionen zur Baustelleneinrichtung gelten für die
gesamte Bauzeit und für alle nachfolgenden Gewerke.

Die Baustelleneinrichtungsflächen sind auf dem
geräumten Gelände in Absprache mit dem AG vorhanden,
weitergehende Flächen sind vom AN eigenverantwortlich
und für den AG kostenfrei anzumieten. Die benötigten
Flächen sind so anzulegen und ggf. zu befestigen (bei
Bedarf auch mittels Lastverteilungsplatten), dass keine
schädlichen Auswirkungen auf das benutzte Gelände und
vorhandene Anlagen (Grünbestand, Leitungsbestand etc.)
zu erwarten sind. Für alle entstandenen Schäden haftet
der AN eigenverantwortlich. Die erforderlichen
Maßnahmen sind einzukalkulieren.  Die Sauberhaltung der umliegenden Fahrbahn- und Gehwegflächen ist mit einzukalkulieren.

Die Vergütung aller BE-Positionen erfolgt jeweils zu
50 % nach Einrichtung und zu 40 % nach Baufortschritt und zu 10% mit der Schlußrechnung.

Mit Abgabe des Angebotes bestätigt der Bieter, den
Umfang der nachfolgend beschriebenen Leistungen und
alle Leistungstexte eindeutig verstanden zu haben. Die
Vorbemerkungen zum LV (Leistungsbeschreibung), die ZTV,
die Baubeschreibung sowie das Baugrundgutachten sind
als Bestandteil der Leistung zu verstehen und damit
verbindlich einzuhalten.

Bei Angabe eines Fabrikates in den Leistungspositionen
ist dies aufgrund von Forderungen des Betreibers der
Kanalanlage als verbindlich zu betrachten. Der Zusatz
"oder gleichwertig" bzw. "oder gleichwertiger Art"
berechtigt den Bieter ein anderes Fabrikat zu wählen,
wobei hier die Gleichwertigkeit schriftlich mit der
Angebotsabgabe nachzuweisen ist!
Nachträgliche Fabrikatsänderungen bedürfen der
schriftlichen Zustimmung des Auftraggebers (AG).

Alle Arbeiten sind sorgfältig und ohne Zeitverzug
auszuführen, die Erreichbarkeit aller Grundstücke
(insbesondere Feuerwehr, Rettungswagen, Müllabfuhr,
Anliegerverkehr) ist zu gewährleisten. Dafür notwendige
Aufwendungen sind zur Kalkulation zu berücksichtigen.

Vor Angebotsabgabe empfiehlt sich dringend eine
Ortsbesichtigung. Eventuelle Nachträge, die sich aus
der Nichtkenntnis der Örtlichkeit ergeben, werden nicht
berücksichtigt.

Auch wenn in den einzelnen Leistungspositionen nicht
besonders erwähnt, gelten die Leistungen immer
inklusive der zugehörigen Lieferungen von Bauteilen,
Stoffen, Dichtungen, Materialien etc., die zur
Ausführung der beschriebenen Leistung notwendig sind.
Weiterhin sind alle den Verdingungsunterlagen
beiliegende Unterlagen (in elektronisch lesbarer Form
oder Papierform) als verbindlich anzusehen und gelten
gleichrangig, insbesondere das Baugrundgutachten, die
Vorbemerkungen zum LV, die Baubeschreibung, die
Zusätzlichen Technischen Vorschriften u.s.w.
Eine chemische Analyse des Bodens und ein Bodengutachten ist beigefügt.

Die sachgemäße Wiederherstellung aller benutzten
Flächen nach Bauende in den ursprünglichen Zustand ist
in die BE-Positionen einzukalkulieren, auch wenn nicht
besonders erwähnt.

**00.0001 Baustelleneinrichtung**
*** Pauschalposition
In diese Position sind alle sich aus der Örtlichkeit
ergebenden Erschwernisse gemäß Baubeschreibung
einzukalkulieren.

Es wird angeraten, sich vor Abgabe eines Angebots
über die Verhältnisse vor Ort (z.B. Verkehrssituation,
Transportwege, Anwohnerbelange, Einrichtungs- und
Lagermöglichkeiten, Oberflächenbeschaffenheit,
Befahrbarkeit des Geländes) zu informieren.

Geräte, Werkzeuge und sonstige Betriebsmittel, ggf. auch eine erforderliche Beleuchtung, die zur
vertragsgemäßen Durchführung der Bauleistungen
erforderlich sind, auf die Baustelle bringen,
bereitstellen und betriebsfertig aufstellen einschl.
der dafür notwendigen Arbeiten.

Die erforderlichen festen Anlagen herstellen.
Toiletten, Unterkünfte, Werkstätten, Lagerschuppen und
dgl. antransportieren, aufbauen, vorhalten und
einrichten. Strom-, Wasser-, Fernsprechanschluss sowie
Entsorgungseinrichtungen und dgl. für die Baustelle
herstellen. Bei Bedarf Zufahrtswege zur Baustelle sowie
Lagerplätze, sonstige Platzbefestigungen und Wege im
Baustellenbereich anlegen.

Vorhandene Anlagen und Oberflächenbefestigungen in den
Baustelleneinrichtungsflächen sind mit geeigneten
Mitteln vor Beschädigung zu schützen.

Flächen beschaffen, die nicht vom AG zur Verfügung
gestellt werden können.

Oberbodenarbeiten einschl. Beseitigen von Aufwuchs für
die Baustelleneinrichtung ausführen.

Anliegerinformation durch Verteilung in die
Briefkästen. Aus dem Informationsblatt müssen
Informationen hervorgehen über Baubeginn, Bauende und
Kurzbeschrieb der Beeinträchtigungen im öffentlichen
Verkehrsraum.

Sämtliche Kosten für Vorhalten, Unterhalten und
Betreiben der Geräte, Anlagen und Einrichtungen
einschl. Mieten, Pacht, Gebühren und dgl. sind in diese
Pauschale einzurechnen, sofern sie nicht in den
Einheitspreisen der betreffenden Teilleistungen
enthalten sind. Soweit für bestimmte Leistungen nicht
gesonderte Einrichtungspositionen im
Leistungsverzeichnis enthalten sind, gilt die Pauschale
für alle Leistungen sämtlicher Abschnitte des
Leistungsverzeichnisses.

In den Einheitspreis einrechnen:
- Baustelle einrichten und räumen,
- Vorhalten der Geräte und dergleichen für die ges.
  Bauzeit.
- Beschaffen, Mieten und Anlegen notwendiger Arbeits-,
  Lagerplätze und Zufahrtswege, die über die vom AG zur
  Verfügung gestellten Möglichkeiten hinausgehen.
- Aufstellen, Vorhalten und Beseitigen von
  Leiteinrichtungen, (z.B. Absperrbaken,
  Absperrschranken, Schrammborde, Markierungen) und
  Verkehrsschilder nach StVO zur Sicherung des allgem.
  und öffentlichen Verkehrs innerhalb der Baustelle und
  des dazugehörigen Bereiches  (~75 m von Bauanfang in
  jede Richtung) während der Bauarbeiten, soweit diese nicht
  in den folgenden Positionen als zusätzliche Leistungen
  ausgeschrieben sind.

Sicherung der Baustelle und
Baustelleneinrichtungsflächen
- Aufstellen, Vorhalten und Beseitigen von
  Hilfsbauwerken zur Aufrechterhaltung des
  Anliegerverkehrs, soweit diese nicht in den folgenden
  Positionen als zusätzliche Leistungen ausgeschrieben
  sind, (z.B. Brücken, Befestigung von Zufahrten und
  Zuwegen einschließlich der erforderlichen Rampen)
- Vorkehrungen gegen Beschädigungen aller Art an
  benachbartem Eigentum und gärtnerischen Anlagen.
- Schutz von Bäumen, Licht- und sonstigen Masten.
- Freihalten aller für den Verkehr bestimmten
  Straßenflächen, der Hauseingänge und aller im
  Ausbaubereich befindlichen Einrichtungen
  der Gas-, Wasser- und E-Werke, der Post,
  Feuerwehr u.a.

Die Vergütung aller BE-Positionen erfolgt jeweils zu
50 % nach Einrichtung und zu 40 % nach Baufortschritt und zu 10% nach fachgerechter Beendigung der Baumaßnahme.
Menge: 1,000 Psch

**00.0002 Anliegerinformation**
*** Pauschalposition
Die Anlieger sind rechtzeitig (3-5 Tage vor dem jeweiligen Bauabschnitt) durch Wurfzettel über die Bauarbeiten zu informieren.
Menge: 1,000 Psch

**00.0003 Vermessungsarbeiten**
*** Pauschalposition
Vermessungsarbeiten durchführen. Die Absteckungen, Rand- und Grenzabsteckungen sind auszuführen. Die Vorarbeiten zur Vermessung sind mit in die Position einzurechnen.
Menge: 1,000 Psch

### Titel 01 Arbeiten auf Nachweis

*Hinweis: Hinweis: Stundenlohnarbeiten*
Hinweis: Stundenlohnarbeiten

Tagelohnarbeiten werden nur nach ausdrücklicher
Genehmigung durch den "AG" anerkannt.
Hierüber tägliche Stundenzettel ausstellen und anerkennen lassen.
Die Abrechnung erfolgt nach der während der Ausführung gültigen Preisverordnung, (Tariflohn + Zuschläge).
Die Abrechnung erfolgt nach Stunden.

**01.0001 Stunde: Schachtmeister**
Stunde eines Schachtmeisters
  für 1 Stunde.
Menge: 5,000 Std

**01.0002 Stunde: Bauvorarbeiter**
Stunde eines Bauvorarbeiters
  für 1 Stunde.
Menge: 5,000 Std

**01.0003 Stunde: Spezialbaufacharbeiter**
Stunde eines Spezialbaufacharbeiters
  für 1 Stunde.
Menge: 5,000 Std

**01.0004 Stunde: Gehobener Baufacharbeiter**
Stunde eines gehobenen Baufacharbeiters
  für 1 Stunde.
Menge: 5,000 Std

**01.0005 Stunde: Baufacharbeiter**
Stunde eines Baufacharbeiters
  für 1 Stunde.
Menge: 5,000 Std

**01.0006 Stunde: Baufachwerker**
Stunde eines Baufachwerkers
  für 1 Stunde.
Menge: 5,000 Std

### Titel 02 Gerätestunden

*Hinweis: Hinweis: Gerätestunden*
In den Einheitspreis einrechnen:
- LKW: für die Abfuhr von Bodenmassen oder sonstiger
  Transporte, ein Kipper mit Allradantrieb einschl. der Gestellung
  des Fahrers,
- Gerät: Einschl. Gestellung des Maschinisten
Diese Positionen kommen nur auf besondere Anweisung des "AG" zur Anwendung.
Die Abrechnung erfolgt nach Stunden.

**02.0001 LKW-stunde 5 to Nutzlast**
LKW-Stunden mind.  5 to  Nutzlast
  für 1 Stunde.
Menge: 5,000 Std

**02.0002 LKW-stunde 20 to Nutzlast**
LKW-Stunden mind. 20 to  Nutzlast.
3 oder 4 Achser
  für 1 Stunde.
Menge: 5,000 Std

**02.0003 Stunde Radlader**
Radlader,
Löffelinhalt mind. 0,3 m3 - 2,0 m3,
  für 1 Stunde.
Menge: 10,000 Std

**02.0004 Stunde Tieflöffelbagger**
Tieflöffelbagger  mit Tieflöffel,
Löffelinhalt mind. 0,3 m3 - 2,0 m3
  für 1 Stunde.
Menge: 5,000 Std

**02.0005 Stunde Universalgerät Kleinbagger,**
Universalgerät Kleinbagger, Minibagger
oder ähnliches.
  für 1 Stunde.
Menge: 5,000 Std

### Titel 03 Verkehrsführung und -sicherung

*Hinweis: Hinweis : Verkehrsführung und -sicherung*
Verkehrsführung während der Baumaßnahme in der Kesselsgracht.

In die Einheitspreise einrechnen:
- Erforderliche Ortsbesichtigungen zur Erstellung der  Planunterlagen durchführen.
- Aufstellen, Vorhalten und Beseitigen von Leiteinrichtungen,
  (z.B. Absperrbaken, Absperrschranken, Schrammborde,
  Markierungen) und Verkehrsschilder nach StVO zur
  Sicherung  des allgem. und öffentlichen Verkehrs innerhalb
  der Baustelle  und des dazugehörigen Bereiches (~75 m
  von Bauanfang in  jede Richtung).
- Aufstellen, Vorhalten und Beseitigen von Hilfsbauwerken zur
  Aufrechterhaltung des Anliegerverkehrs, soweit diese nicht
  in den folgenden Positionen als zusätzliche Leistungen
  ausgeschrieben sind. (z.B. Brücken, Befestigung von
  Zufahrten und Zuwegen einschließlich der erforderlichen
  Rampen )
- Vorkehrungen gegen Beschädigungen aller Art an
  benachbartem Eigentum und gärtnerischen Anlagen.
- Schutz von Bäumen, Licht- und sonstigen Masten.
- Freihalten aller für den Verkehr bestimmten Straßenflächen,
  der Hauseingänge und aller im Ausbaubereich befindlichen
  Einrichtungen der Gas-, Wasser- und E-Werke, der Post,
  Feuerwehr u.a.
Die Bezahlung erfolgt anteilig nach Baufortschritt.

**03.0001 Einholen der verkehrsrechtlichen Anordnung**
*** Pauschalposition
- Einholen der Verkehrsgenehmigung einschl. anfallender
  Gebühren (für die verkehrsrechtliche Anordnung).

Dies gilt für die Dauer der gesamten Bauzeit.
Menge: 1,000 Psch

**03.0002 Verkehrssicherung aufstellen und vorhalten, halbseitig**
*** Pauschalposition
Verkehrssicherung an Arbeitsstellen aufstellen und beseitigen. Verkehrssicherung halbseitig aufstellen für die Arbeiten an Gehwegen. Vorhalten, Warten und Betreiben werden nicht gesondert vergütet. Vorübergehende Sicherungs- maßnahmen durchführen. Vorübergehende Markierung, transportable Lichtsignalanlage, bauliches Leitelement und transportable Schutzeinrichtung werden gesondert vergütet. 70 v.H. der Pauschale werden nach betriebsfertigem Aufstellen, der Rest nach Beseitigen vergütet.
DIN 18329 Abschn. 02 ist dringend zu beachten.
Verkehrssicherung an Arbeitsstellen.
Es handelt sich hier insbesondere um den Auto-, Fußgänger- und Radverkehr in der Kesselsgracht.
Nach Verkehrskonzept des AN, das mit den zuständigen Behörden abgestimmt werden muss. Eine verkehrsrechtliche Anordnung ist einzuholen.
Kontrolle gem. ZTV-SA für die gesamte Arbeitsstellensicherung wird nicht gesondert vergütet.
Verkehrssicherung an Arbeitsstellen vorhalten, warten und betreiben. Vorübergehende Sicherungsmaßnahmen durchführen.
Verkehrssicherung an Arbeitsstellen. Kontrolle gem. ZTV-SA für die gesamte Arbeitsstellensicherung ist einzurechnen.
Nach Verkehrskonzept des AN.
Das Vorhalten der Verkerhssicherung ist mit in die Pauschale einzukalkulieren und wird nicht gesondert vergütet.
Menge: 1,000 Psch

**03.0003 Zufahrten als Provisorium herstellen**
*** Pauschalposition
In dieser Pauschale sind die Kosten für alle provisorisch zu erstellenden Zufahrten einzurechnen.
Provisorische Zufahrten herstellen, vorhalten, nach Erfordernis instandsetzen und als Eigentum des AN wieder beseitigen.
Zufahrten ca. 2 bis 4 m breit (trapezförmig) dem Zweck entsprechend befestigen mit Schotter, Stahlplatten o.ä.
Zufahrt zur Tiefgarage erforderlich.
Menge: 1,000 Psch

**03.0004 Verkehrslenkungstafel nach StVO herstellen Z. 501 bis 551 Typ RA1 Höhe 2,00 m**
Verkehrslenkungstafel nach StVO liefern und nach Angaben des AG bzw. der Straßenverkehrsbehörde beschriften und standsicher über den Zeitraum der geplanten Bauzeit aufstellen und nach Beendigung abbauen und in Eigentum des AN übernehmen.
Vorhalten, Kontrolle, Wartung und Instandsetzung werden nicht gesondert vergütet. Aufstellvorrichtung
nach statischen und konstruktiven Erfordernissen.
Vorübergehende Verkehrssicherungsmaßnahmen durchführen.
60 v. H. des Preises werden nach Aufbau, der Rest nach
Abbau vergütet.
Verkehrslenkungstafel, Zeichen 501 bis 551, Rechteck,
H x B 1600 x 1250 mm.
Retroreflektierend mit Folie Klasse RA1.
Aufstellhöhe über der Verkehrsfläche = 2,00 m.
Menge: 2,000 St

**03.0005 Verkehrszeichen mit Mast aufstellen Ronde,Dreie.Quad. Größe 1 Typ RA1 'Masthöhe b 3,50 m**
Verkehrszeichen mit Mastaufstellung und Bakenfüßen nach StVO liefern, nach Angabe des AG bzw. der Straßenverkehrsbehörde standsicher über den Zeitraum der geplanten Bauzeit aufstellen, unterhalten und nach Beendigung abbauen.
Die Kontrolle wird nicht gesondert vergütet.
Verkehrszeichen nach StVO Größen 1 - 3. Masthöhe bis 3,50 m mit Bakenfüßen und Verschraubungsmaterial.
Retroreflektierend mit Folie Klasse RA1.
Menge: 4,000 St

**03.0006 Verkehrssicherung nach RSA B I, teilweise Vollsperrung Arbeitsstelle VZ-Plan des AG**
*** Pauschalposition
Einrichtung zur Verkehrssicherung und Verkehrsregelung nach StVO bei Bauarbeiten auf einbahnigen Straßen unter Aufrechterhaltung des Verkehrs aufbauen, ständig unterhalten und betreiben, umstzen und abbauen.
Vollsperrung nur für die Asphaltausführungen der Aufpflasterungen in der Fahrbahn.
Vollsperrung auf der Grundlage der Regelpläne B I/15 der RSA.
Ausführung nach Vorlage des Verkehrszeichenplan des AN.
40 v.H. der Pauschale werden nach betriebsfertigem Aufbau, der Rest nach Abbau der Verkehrssicherungseinrichtungen berechnet.

Verkehrssicherung längerer Dauer einschließlich Verkehrszeichen und Verkehrseinrichtungen (Absperrgeräte,
Warnleuchten und Aufstellvorrichtungen) betriebsfertig
aufbauen. Vorhalten, Kontrolle, Wartung, Instandsetzung, Betreiben und Abbauen werden nicht gesondert vergütet.
Vorübergehende Verkehrssicherungsmaßnahmen durchführen.
Vorübergehende Markierung, transportable Lichtsignalanlage, bauliches Leitelement, mobile Stauwarnanlage,
LED-Anzeigetafel und transportable Schutzeinrichtung
werden nicht gesondert vergütet.
Verkehrssicherung an Arbeitsstelle.
Menge: 1,000 Psch

**03.0007 Längssicherung Fahrbahn aufbauen, unterhalten u. abbauen Längssicherung Arbeitsstelle**
Sicherung der Arbeitsstelle als Längssicherung nach StVO/RSA standsicher aufbauen, über den Zeitraum der geplanten Bauzeit unterhalten und nach Abschluss der Arbeiten abbauen.
Ausführung nach Regelplänen.
Längsabsperrung doppelseitige Leitbaken (Z 605).
Abstand max. 10 m.
Doppelseitige Warnleuchte (Dauerlicht) auf jeder 2. Leitbake.
Menge: 130,000 m

**03.0008 Längssicherung umsetzen**
Vorhandene Längssicherung von Arbeitsstellen nach StVO/RSA nach Angabe des AG oder Straßenverkehrsbehörde umsetzen.
Menge: 130,000 m

**03.0009 Quersicherung Fahrbahn aufbauen, unterhalten u. abbauen**
Sicherung der Arbeitsstelle als Quersicherung nach StVO/RSA standsicher aufbauen, über den Zeitraum der geplanten Bauzeit unterhalten und nach Abschluss der Arbeiten abbauen.
Ausführung nach Regelplänen.
Querabsperrung durch Absperrschranke (VZ 600) mit 3  doppelseitigen Warnleuchten (Dauerlicht).
Menge: 20,000 m

**03.0010 Quersicherung umsetzen**
Vorhandene Quersicherung von Arbeitsstellen nach StVO/RAS nach Angabe des AG oder Straßenverkehrsbehörde umsetzen.
Menge: 20,000 m

**03.0011 Sicherung von Geh- und Radwegen aufbauen und unterhalten**
Sicherung der Arbeitsstelle auf Geh- und/oder Radwegen nach StVO/RSA standsicher aufbauen, über den Zeitraum der geplanten Bauzeit unterhalten und nach Abschluss der Arbeiten abbauen.
Ausführung nach Regelplänen.
Warnleuchten bei:
- Querabsperrung mit mind. 2 doppelseitigen Warnleuchten, Abstand max. 1 m
- Längssicherung mit doppelseitigen Warnleuchten, Abstand max. 10 m.

Längsabsperrung doppelseitige Leitbaken (Z 605).
Abstand max. 10 m.
Doppelseitige Warnleuchte (Dauerlicht) auf jeder 2. Leitbake.
Menge: 130,000 m

**03.0012 Sicherung von Geh- und Radwegen umsetzen**
Vorhandene Quer- und Längssicherung im Bereich von Geh- und Radwegen als Sicherung von Arbeitsstellen nach StVO/RSA nach Angabe des AG oder Straßenverkehrsbehörde umsetzen.
Menge: 130,000 m

### Titel 04 Freilegung des Baufeldes

**04.0001 Fläche freilegen**
Für den Ausbau benötigte Fläche von teilweise vorhandenem schwachen bis starken Bewuchs, wie:
- Sträucher,
- kleinen Bäumen bis zu 10 cm Stammdurchmesser
  1,00 m über dem Boden gemessen,
- Büschen usw. einschl. der Wurzelstöcke
- Verunreinigungen jeglicher Art freimachen, so
  dass der anstehende Mutterboden verwertbar
  abgetragen werden kann.
Das Abraummaterial zu einer Entsorgungsanlage abfahren.
Der AN hat sich vom Umfang der Arbeiten an Ort
und Stelle zu überzeugen.
Nachforderungen irgendwelcher Art, die späterhin
geltend gemacht werden, bleiben unberücksichtigt.
Falls der Bewuchs ohne Berücksichtigung der Mutterbodengewinnung mit dem normalen Abtrag aufgenommen
wird, gelten diese Arbeiten nach VOB 18.300 4.111 als
Nebenarbeiten und werden nicht gesondert vergütet.
  für 1 m2.
Menge: 70,000 m2

**04.0002 Sträucher und Heckenpflanzen aufnehmen**
Sträucher und Heckenpflanzen aufnehmen und entsorgen. Höhe bis 1,00 m.
Menge: 30,000 m

**04.0003 Oberboden abtragen**
Oberboden ggf. einschließlich Vegetationsdecke abtragen. Schadstoffbelastung nach Unterlagen des AG.
Dicke des Abtrages über 10 bis 30 cm.
Wiederverwendung/Verwertung nach Wahl des AN.
Abgerechnet wird nach Abtragsprofilen.
Menge: 6,000 m3

**04.0004 Grenzsteine freimachen, sichern.**
Grenzsteine freimachen und sichern.
Grenzsteine freimachen und durch Holzpflöcke mit
weißem Kopf während der Bauarbeiten sichern.
Holzpflock DN:  10 cm.
  Länge :  80 cm.
Die Holzpflöcke gehen nach Abschluß der  Bauarbeiten
in das Eigentum des AN über.
Falls die Grenzsteine trotz der Sicherung entfernt
werden, sind diese auf Kosten des AN durch einen
öffentl. bestellten Vermesser oder das Vermessungs-
und Katasteramt wieder herzustellen.
  für 1 Stück.
Menge: 5,000 Stck

**04.0005 Verkehrsschild aufnehmen**
Verkehrsschild aufnehmen, Fundamentbeton entfernen und beseitigen.
Verkehrsschild seitlich lagern.
Menge: 2,000 St

**04.0006 Armaturen sichern und auf Höhe setzen**
Armaturen der vorhandenen Versorgungsleitungen für die Dauer der Bauzeit vor Beschädigungen sichern. Bei der Ausführung der neuen Befestigung sind die Straßenkappen der Hydranten und Schieber nach Anweisung der VU fach- und höhengerecht wieder einzubauen. Die Kosten für den ordnungsgemäßen Anschluss der Befestigung an die Armaturen einschließlich aller Nebenarbeiten sind in den Einheitspreis einzukalkulieren. Die Verdichtung im Bereich um die eingesetzte Armatur hat besonders sorgfätig zu erfolgen, um spätere Setzungen zu vermeiden. Die Funktionstüchtigkeit wird nach dem Einbau, in Abstimmung mit dem AN, durch das VU überprüft. Werden dabei Mängel festgestellt, ist die Armatur freizulegen und in Abstimmung mit dem VU neu einzubauen. Sämtliche Kosten, auch die für den Ersatz der Armatur, trägt der AN.
Menge: 12,000 St

**04.0007 Freilegen und Sichern von Versorgungsleitungen, Handschachtung quer**
Freilegen und Sichernder beim Straßenaufbruch bzw. Bodenaushub vorgefundenen, kreuzenden oder schräg zur Baugrube/Baufeld verlaufenden Versorgungsleitungen durch Handschachtung (Gas-, Strom-, Wasser-, Fernmelde-, Fernwärmeleitungen etc.).
Vor Beginn der Arbeiten hat sich der AN bei den Versorgungsunternehmen (VU) über die Lage der Leitungen und der Sicherheitsvorkehrungen zu erkundigen.
Die Leitungen sind in Sand zu verlegen und mit einem Warnband zu sichern.
Mehrere nebeneinander liegende Versorgungsleitungen, auch unterschiedlicher Transportmedien, bis 3 Stück innerhalb eines Streifens von 0,50 m lichter Breite sowie gebündelte Leitungen oder mehrere Leitungen in Formsteinen werden als eine Leitung abgerechnet.
Für die Abrechnung der Leistungen gilt die Voraussetzung, dass die Leitungskreuzungen nach Lage, Anzahl sowie mit Angabe der Art der Leitungen und Kabel und Bezeichnungen des jeweiligen VU in Aufmaßskizzen nachzuweisen sind.
Diese Nachweise sind der Bauleitung umgehend zur Anerkennung vorzulegen.
Die Bauleitung behält sich vor, eine Bestätigung der Erfordernisse der Leistung seitens des zuständigen VU zu verlangen.
Der AN haftet auch nach Verfüllung und Verdichtung für einen ordnungsgemäßen Zustand, auch dann, wenn Schäden erst nach Beendigung der Arbeiten auftreten.
Menge: 10,000 m

**04.0008 Freilegen und Sichern von Versorgungsleitungen, Handschachtung längs**
Freilegen und Sichernder beim Straßenaufbruch bzw. Bodenaushub vorgefundenen, längs zur Baugrube/Baufeld verlaufenden Versorgungsleitungen durch Handschachtung (Gas-, Strom-, Wasser-, Fernmelde-, Fernwärmeleitungen etc.).
Vor Beginn der Arbeiten hat sich der AN bei den Versorgungsunternehmen (VU) über die Lage der Leitungen und der Sicherheitsvorkehrungen zu erkundigen.
Die Leitungen sind in Sand zu verlegen und mit einem Warnband zu sichern.
Mehrere nebeneinander liegende Versorgungsleitungen, auch unterschiedlicher Transportmedien, bis 3 Stück innerhalb eines Streifens von 0,50 m lichter Breite sowie gebündelte Leitungen oder mehrere Leitungen in Formsteinen werden als eine Leitung abgerechnet.
Für die Abrechnung der Leistungen gilt die Voraussetzung, dass die Leitungskreuzungen nach Lage, Anzahl sowie mit Angabe der Art der Leitungen und Kabel und Bezeichnungen des jeweiligen VU in Aufmaßskizzen nachzuweisen sind.
Diese Nachweise sind der Bauleitung umgehend zur Anerkennung vorzulegen.
Die Bauleitung behält sich vor, eine Bestätigung der Erfordernisse der Leistung seitens des zuständigen VU zu verlangen.
Der AN haftet auch nach Verfüllung und Verdichtung für einen ordnungsgemäßen Zustand, auch dann, wenn Schäden erst nach Beendigung der Arbeiten auftreten.
Menge: 130,000 m

**04.0009 Suchschachtung**
Boden in Handarbeit für Suchgräben ausheben. Suchgraben zur Feststellung der Lage unterirdischer Ver- und Entsorgungsleitungen wie folgt herstellen und wieder schließen: Grabenbreite: gemäß DIN EN 1610 und DIN 4124, bis zu 1,00 m Grabenlänge: nach Erfordernis, bis zu 5,00 m Grabentiefe: Leitungstiefe +10 cm, bis zu 1,75 m In den Einheitspreis dieser Position sind die Kosten folgender Leistungen einzukalkulieren: Verkehrssicherung für Suchgraben, auch bei Lage außerhalb des aktuellen Baufeldes (insbesondere bei zeitlich vorlaufender Suchschachtung) Freilegen vorhandener Leitungen Feststellung von Leitungsart, -abmessungen und -anzahl Einmessung der Leitungslage auf unveränderliche Festpunkte (Gebäudeecken o. ä.) und Höhe (Leitungsscheitel und -sohle in m DHHN) Darstellung der Ergebnisse der Suchschachtung in einem Lageplan (Aufmaßblatt) Verfüllung des Suchgrabens mit vorhandenen Bodenmassen einschließlich Verdichtung. Nur auf Anordnung des AG oder der BL.
Der Aufbruch befestigter Oberflächen (wie zum Beispiel Asphalt oder Pflaster) wird über Positionen des Titels Erdarbeiten vergütet.
Menge: 10,000 m3

**04.0010 Suchschachtung im Bereich von Leitungen und Wurzel**
Versorgungsleitungen quer und längs zum Kanal-
und Versorgungsleitungsgraben verlaufend, nach Angabe
und Vorschrift des zuständigen Versorgungsbetriebes von
Hand freischachten und durch geeignete und ausreichende
Maßnahmen sichern.

In den Einheitspreis einrechnen:
- Handschachtung und Freilegung der
  Versogungsleitungen,
- Lösen des Bodens unterhalb der Versorgungsleitung,
- Gelösten Boden dem Aushubgerät zuschaufeln.
Menge: 10,000 m3

**04.0011 Bauliche Anlage abbrechen "Mauerwerk"**
Bauliche Anlage abbrechen. Abgerechnet wird das Volumen des umbauten Raumes der abzubrechenden Anlage.
Anlage 'Mauerwerk'
Anlage aus Mauerwerk.
Ohne Sprengen.
Gesamtes Abbruchgut der Wiederverwendung/Verwertung
nach Wahl des AN zuführen.
Menge: 5,000 m3

**04.0012 Bauliche Anlage abbrechen "unbewehrter Beton"**
Bauliche Anlage abbrechen. Abgerechnet wird das Volumen des umbauten Raumes der abzubrechenden Anlage.
Anlage 'unbewehrten Beton'
Anlage aus Beton.
Ohne Sprengen.
Gesamtes Abbruchgut der Wiederverwendung/Verwertung
nach Wahl des AN zuführen.
Menge: 5,000 m3

**04.0013 Asphaltbefestigung Fahrbahn aufnehmen**
Asphaltbefestigung aufbrechen und aufnehmen.
Aufbruchstücke zerkleinern und entsorgen.
Fläche = Fahrbahn.
Dicke der Bitumengebundenen Befestigung bis 30 cm (i.M. 25 cm).
Dies gilt auch für Klein- und Teilflächen.
Material aufnehmen, transportieren und einer fachgerechten Verwertung zuführen.
Aufbruchgut nach Wahl des AN verwerten.
Menge: 260,000 m2

**04.0014 Asphaltbefestigung Nebenanlage aufnehmen**
Asphaltbefestigung aufbrechen und aufnehmen.
Aufbruchstücke zerkleinern und entsorgen.
Fläche = Nebenflächen (Gehweg, Zufahrten).
Dicke der Bitumengebundenen Befestigung bis 30 cm (i.M. 25 cm).
Dies gilt auch für Klein- und Teilflächen.
Material aufnehmen, transportieren und einer fachgerechten Verwertung zuführen.
Aufbruchgut nach Wahl des AN verwerten.
Menge: 230,000 m2

**04.0015 Bituminöse Befestigung schneiden, bis 30 cm**
Bituminöse Befestigung schneiden.
Deckschicht und bit. Unterlage geradlinig schneiden.
Naßschnitt mit Motorschneidgerät.
Anfallendes Material in Eigentum des AN übernehmen und
von der Baustelle entfernen.
Dicke der bituminösen Befestigung bis 30 cm.
Menge: 135,000 m

**04.0016 Streifen/Rinne aus Betonsteinen aufnehmen**
Streifen oder Rinne mit Pflastersteinen aus Beton aufnehmen. Aufbruch der Tragschicht wird gesondert
vergütet.
Pflasterstein bis 15 cm dick.
Breite des Streifens/der Rinne bis 32 cm.
Mit Fugenfüllung aus hydraulisch gebundenem Fu-
genmörtel.
Fundament aus Beton/Mörtel, bis 20 cm dick,
aufbrechen.
Steine und Aufbruchgut nach Wahl des AN verwerten.
Menge: 15,000 m

**04.0017 Pflasterdecke aus Betonpflastersteinen aufnehmen u. lagern**
Pflasterdecke mit Pflastersteinen aus Beton aufnehmen.
Aufnehmen der Tragschicht wird nicht gesondert vergütet.
Pflastersteine bis 10 cm.
Mit Fugenfüllung aus ungebundenem Fugenmaterial.
Bettung aus ungebundenem Bettungsmaterial.
Steine innerhalb der Baustelle fördern und lagern.
Übriges Aufbruchgut nach Wahl des AN verwerten.
Menge: 15,000 m2

**04.0018 Pflasterdecke aus gelagerten Betonpflastersteinen d. AG herstellen**
Pflasterdecke aus zwischengelagerten Betonsteinen herstellen.
In Verkehrsflächen für Rad- und Gehwege.
Einzelflächen, Zufahrten.
Pflastersteine gelagert innerhalb der Baustelle aufnehmen, säubern und fördern.
Format für Rastermaß = 100/200/80 (100) mm.
Baustoffgemisch für Bettung und Fugen Kategorie
SZ18/LA20.
Bettung aus Baustoffgemisch 0/5, Anteil an Körnung unter 2 mm max. 30 Massenprozent, E CS35, C 90/3.
Fuge mit Baustoffgemisch 0/5, GU, F, E CS35, C 90/3,
Fugenmaterial einarbeiten und einschlämmen, Fugenschluss durch Einfegen und Einschlämmen herstellen.
Steine nach Unterlagen des AG verlegen.
Menge: 15,000 m2

**04.0019 Pflastersteine gelagert zuarbeiten**
Pflastersteine auf Passmaß trennen und Pflastersteine
an Kanten und Einfassungen oder an Aussparungen und
Einbauten nassschneiden.
Pflastersteine nass trennen.
Art = Pflastersteine aus Beton.
Dicke bis 10 cm.
Menge: 40,000 m

**04.0020 Bauschutt aufnehmen**
Im Baufeld abgelagerten Bauschutt, an verschiedenen Stellen in kleinen Mengen, aufnehmen und zur AN-Verwendung entsorgen. Abgerechnet wird nach Deponie-Anlieferungsschein.
Entsorgen wird nicht gesondert vergütet.
Menge: 1,000 to

### Titel 05 Erd- und Entwässerungsarbeiten

*Hinweis: Hinweis Auffüllboden lösen, laden und entsorgen (Homogenbereich B)*
Der Bodenaushub hat mit geeigneten, u.U. kleinräumigen Maschinen und Geräten nach Wahl des AN zu erfolgen. Bei der Abschachtung werden verschiedene Bodenmaterialien angetroffen. Diese Bodenmaterialien sind für Transport und Einbau getrennt zu laden.
Die Zufahrtswege sind von jeglicher Verschmutzung freizuhalten bzw. zu säubern.
Das anstehende Planum ist vor Niederschlagswasser zu schützen. Auf die dauerhafte und einwandfreie Abführung des Oberflächenwassers während der Erdarbeiten wird besonders hingewiesen. Die entsprechenden Kosten für die Tagwasserhaltung ist in die Einheitspreise einzukalkulieren.

**05.0001 Druckversuche dynamisch durchführen**
Dynamische Druckversuche durchführen. (30 cm Druckplatte)
Der AN stellt die für die Durchführung dieses Versuches benötigten Geräte sowie ein Belastungsfahrzeug
(z.B. ausreichend beladener LKW) als Gegengewicht für
den Plattendruckversuch an die vom AG bezeichneten
Prüfstellen.
Einschl. aller Vorbereitungsarbeiten, auch evtl.
erforderlichen Ausschachtungen etc.
für 1 Stück.
Menge: 5,000 Stck

**05.0002 Planum herstellen Ev2 = 45 MPa**
Planum herstellen nach Unterlagen des AG.
Planum in Fahrbahn und Nebenanlage.
Verformungsmodul Ev2 = 45 MPa.
Menge: 420,000 m2

**05.0003 Boden lösen und entsorgen**
Boden aus Abtragsbereichen profilgerecht lösen, laden und  entsorgen. Sämtliche Kosten sind einzukalkulieren.
Beschreibung der Homogenbereiche nach Unterlagen des AG.
Aushub von Böden profilgerecht lösen.
Tiefe bis 30 cm.
Das Herstellen des Planums wird gesondert vergütet.
Materialwerte nach EBV = BM-F0
Abrechnung nach Abtragsprofilen.
Menge: 130,000 m3

*Hinweis: Hinweis Zulagen zu den Aushubpositionen*
Nachfolgend aufgeführte Leistungen sind Zulagen zu den Erdarbeiten.
Überschüssige Massen fachgerecht entsorgen.
Abgerechnet wird nach gemeinsamen Aufmaß:
- Aushubboden und Abbruch der Bauteile aus Mauerwerk,
  Beton und Stahlbeton nach m3.
- Aufzunehmende oder zu sichernde Leitungen nach m
- Kreuzungen von Versorgungsleitungen quer bis 45 Grad
  nach Stück
- Kreuzungen von Versorgungsleitungen parallel bzw.
  diagonal nach m.

Hinweis zur Abrechnung:
Während des Bauablaufs ist durch den AN eine aussagekräftige, prüffähige Dokumentation zu allen Zulagepositionen zu erstellen.
Dies betrifft insbesondere aufgefundene Versorgungs- leitungen und vorgefundene Hindernisse in Baugruben und
-gräben und der Einstufung der vorgefundenen Böden.
Die Dokumentation ist den Abrechnungsunterlagen durch den AN mit eindeutiger Zuweisung zu den abgerechneten Massen beizufügen.

**05.0004 Boden nach DIN 18300, Einstufung BM-F1 EBV; Zulage**
Geförderter Boden aller Homogenbereiche nach DIN 18300, der Zuordnungsklasse BM-F1 nach EBV laden und einem Zwischenlager gemäß §18 Ersatzbaustoffverordnung nach Wahl des AN zuführen. Als Zulage zum Aushub von Böden mit einer Einstufung bis BM-0* nach EBV.
Menge: 5,000 m3

**05.0005 Boden in Handschachtung lösen, laden; Zulage**
Boden in Handschachtung lösen als Zulage
wo kein maschineller Einsatz möglich ist.
In Handschachtung in kleineren Flächen lösen und aufladen als Zulage zu den Erdaushubpositionen.
Menge: 10,000 m3

**05.0006 Oberboden liefern und andecken**
Oberboden liefern und profilgerecht andecken. Abgerechnet werden die angedeckten Flächen. Andeckung auf
Böschungen und in Beeten zwischen Einfassungen.
Vorhandene Böschung vor Auftrag des Oberbodens
aufrauen und mit Rillen versehen. Einbau 3 cm unter
Fahrbahnrand bzw. Einfassung. Andeckung. Dicke der
Andeckung > 0,30 m.
Menge: 15,000 m3

**05.0007 Rasenansaat mit RSM Regio herst. Feinplanum lock. Menge 5 g/m2 UG 02 Grundmischung**
StL-Nr. 2110720400120210
Rasenansaat mit RSM Regio herstellen. Saatgut ohne Entmischung ausbringen, einarbeiten und andrücken.
Feinplanum feinkrümelig lockern.
Saatgutmenge = 5 g/m2.
Regiosaatgutmischung (RSM Regio), Ursprungsgebiet 2,
Westdeutsches Tiefland.
Standortvariante Grundmischung.
Menge: 5,000 m2

**05.0008 Wurzelsperre einbauen**
Wurzelsperre zum Schutz von Leitungen und sonstigen
baulichen Anlagen nach Unterlagen des AG einbauen.
Wurzelsperre = Kunststoffplatte.
Einbautiefe = 1,20 m.
Boden nach Unterlagen des AG.
Menge: 100,000 m

**05.0009 Baumsubstrat liefern und einbauen**
Baumgrube herstellen gem. Regelquerschnitt; Fläche 8 m2 x Tiefe 1,5 m; Grube in 2 Lagen bis OK verfüllen mit zu lieferndem Straßenbaumsubstrat gem. FLL- Baum- pflanzempfehlung-Bauweise 1 bzw. ZTV-Vegtra-Mü Sieblinie A (2016); untere Lage andrücken bis zur natürlichen Lagerungsdichte (ca. 83 bis 85 % D Pr ). Verdichtungen > 87 % D Pr  sind nicht zulässig.
Eigenschaften des Substrats  (gemessen bei Verdichtung 85% D Pr ):
Körnung  0/8  -  0/32 mm;
Schlämmkorngehalt 5  25 Masse-%;
Sandkorngehalt > 30 Masse-%;
Einbau-Wassergehalt <  w Pr ;
Gesamtporenvolumen (GPV) ≥ 35 Vol. - %;
maximale Wasserkapazität (WK max) ≥ 25 Vol. - %;
Luftkapazität  ≥10 Vol.-% (bei WK max) oder ≥15 Vol.-% (bei pF 1,8);
Wasserdurchlässigkeit > 0,0005 cm/s
pH-Wert 5,5  8,2
Salzgehalt (gemessen in wässriger Lösung): ≤ 150 mg / 100 g Substrat, bzw. Salzgehalt (gemessen in Gipslösung): ≤ 100 mg / 100 g Substrat
Anteil organischer Substanz 2  4 Masse-%;
Die Eignung ist durch einen aktuellen geeigneten Prüfbericht gem. FLL oder ZTV-Vegtra (2016) eines vom AG anerkannten Institutes nachzuweisen;
Leitprodukt: Baumsubstrat  „Vulkatec“ oder gleichwert.; (info@corthum.de)
Menge: 96,000 m3

**05.0010 Heckenstandorte herstellen**
Heckenstandorte herstellen,
Pflanzgraben 0,30/0,30 m, Vulkatec.
0/16 mit 30 cm dicker Einbaustärke. Terra Cottem
ARBOR 1,5 kg pro cbm untermischen, Flächen lockern
Feinplanum herstellen, pflanzfertig herrichten.
Menge: 30,000 m

**05.0011 Sträucher und Heckenpflanzen pflanzen**
Sträucher und Heckenpflanzen pflanzen. Sträucher nach Angabe des AG. Höhe ca. 1,00 m.
Menge: 30,000 St

**05.0012 Straßenablauf ausbauen**
Straßenablauf einschließlich Aufsatz ausbauen. An-
schlussleitungen, die bestehen bleiben, soweit erforderlich abdichten. Das Ausbauen von Rohrleitungen wird
gesondert vergütet.
Straßenablauf aus Betonfertigteilen, vollständig ausbauen.
Ausbautiefe ab OK Aufsatz über 1,25 bis 1,75 m.
Straßenablauf liegt in befestigter Fläche. Aufbruch und
Erdarbeiten ausführen.
Aufsatz säubern und innerhalb der Baustelle lagern.
Restliche Ausbaustoffe nach Wahl des AN verwerten.
Menge: 3,000 St

**05.0013 Entwässerungsrohrleitung abbrechen**
Entwässerungsrohrleitung abbrechen. Entwässerungsrohrleitung liegt bis Oberkante Rohr frei. Erdarbeiten in
der verbliebenen Leitungszone ausführen. Offene Wasserhaltung bis zu einer Pumpenleistung von 10 m3 Fördermenge und 5,00 m Förderhöhe je Stunde und Haltung ausführen. Das Ausbauen von Schächten wird gesondert vergütet.
Rohr DN/ID bis 250.
Rohr aus Kunststoff.
Bettung aus Beton bis 20 cm Dicke abbrechen.
Fließsohlentiefe über 1,25 bis 1,75 m.
Ausbaustoffe nach Wahl des AN verwerten.
Menge: 9,000 m

**05.0014 Kunststoffrohrleitung herstellen m. Erdarbeiten, bis 1,75 m**
Entwässerungsleitung aus Kunststoffrohren nach statischen und konstruktiven Erfordernissen herstellen. Erdarbeiten ausführen. Erforderlichen Verbau herstellen.
Wasserhaltung bis zu einer Pumpenleistung von 10 m3
Förderleistung und 5,00 m Förderhöhe je Stunde und Haltung ausführen. Schächte und Anschlüsse an Schächte so-
wie Formstücke werden gesondert vergütet.
Rohr 'DN/ID 150'
Rohr aus PVC-U.
Bettung nach DIN EN 1610, Typ 1 herstellen. Boden für
Leitungszone liefern und einbauen.
Fließsohlentiefe über 1,25 bis 1,75 m. Überdeckungshöhe
nach Unterlagen des AG.
Ringsteifigkeit SN 8 nach DIN EN ISO 9969.
Straßenverkehrslast = LM 1 nach DIN EN 1991-2. Statische Berechnung aufstellen und in prüffähiger Form liefern.
Homogenbereiche nach Unterlagen des AG. Aushub nach
Wahl des AN verwerten. Baustoff nach Unterlagen des AG
zum Verfüllen des Leitungsgrabens liefern und einbauen.
Einbaudokumentation nach Unterlagen des AG übergeben.
Materialwerte nach EBV = BM-F0*
Menge: 28,000 m

**05.0015 Kunststoffrohrleitung herstellen m. Erdarbeiten, bis 3,00 m**
Entwässerungsleitung aus Kunststoffrohren nach statischen und konstruktiven Erfordernissen herstellen. Erdarbeiten ausführen. Erforderlichen Verbau herstellen.
Wasserhaltung bis zu einer Pumpenleistung von 10 m3
Förderleistung und 5,00 m Förderhöhe je Stunde und Haltung ausführen. Schächte und Anschlüsse an Schächte so-
wie Formstücke werden gesondert vergütet.
Rohr 'DN/ID 150'
Rohr aus PVC-U.
Bettung nach DIN EN 1610, Typ 1 herstellen. Boden für
Leitungszone liefern und einbauen.
Fließsohlentiefe über 1,25 bis 3,00 m. Überdeckungshöhe
nach Unterlagen des AG.
Ringsteifigkeit SN 8 nach DIN EN ISO 9969.
Straßenverkehrslast = LM 1 nach DIN EN 1991-2. Statische Berechnung aufstellen und in prüffähiger Form liefern.
Homogenbereiche nach Unterlagen des AG. Aushub nach
Wahl des AN verwerten. Baustoff nach Unterlagen des AG
zum Verfüllen des Leitungsgrabens liefern und einbauen.
Einbaudokumentation nach Unterlagen des AG übergeben.
Materialwerte nach EBV = BM-F0*
Menge: 10,000 m

**05.0016 Rohranschluss herstellen**
Rohranschluss an Kanalhaltung herstellen, An-
schluss dichten. Vergütet wird der Mehraufwand für das
Herstellen des Anschlusses einschließlich Passstücke gegenüber der bis zur Innenfläche der Kanalleitung durchgemessenen Rohrleitung.
Rohr DN/ID der Anschlussleitung 150.
Anschlussleitung aus Kunststoff. Kanalleitung aus Kunststoff DN 150.
Menge: 3,000 St

**05.0017 Rohranschluss herstellen**
Rohranschluss an Sammelrohrleitung herstellen, An-
schluss abdichten. Vergütet wird der Mehraufwand für
das Herstellen des Anschlusses einschließlich Pass- und
Sattelstücke gegenüber der bis zur Innenfläche der Sammelrohrleitung durchgemessenen Rohrleitung.
Rohr DN/ID der Anschlussleitung 150.
Anschlussleitung aus Kunststoff.
Sammelleitung aus Beton DN 700.
Öffnung für Rohranschluss durch Bohren herstellen.
Menge: 1,000 St

**05.0018 Formstück einbauen**
Formstück in Rohrleitung einbauen. Vergütet wird der
Mehraufwand für den Einbau des Formstückes gegenüber
der bis zur Innenfläche der Sammelrohrleitung durchgemessenen Rohrleitung.
Formstück = Abzweig, Anschlussrohr DN/ID 150.
Rohr aus Kunststoff.
Durchgangsrohr DN/ID 150.
Menge: 1,000 St

**05.0019 Formstück einbauen**
Formstück in Rohrleitung einbauen. Vergütet wird der
Mehraufwand für den Einbau des Formstückes gegenüber
der bis zur Innenfläche der Sammelrohrleitung durchgemessenen Rohrleitung.
Formstück = Bogen DN/ID 150. Es dürfen keine 90° Bögen verwendet werden.
Rohr aus Kunststoff.
Durchgangsrohr DN/ID 150.
Menge: 12,000 St

**05.0020 Dichtheit Rohrleitung prüfen**
Entwässerungsrohrleitung auf Dichtheit prüfen. Erforderliche Verankerungen und Rohrverschlüsse herstellen
und beseitigen. Notwendigen Füllstoff liefern und ableiten. Prüfprotokoll erstellen und dem AG übergeben.
Rohrleitung DN/ID 150.
Rohr aus Kunststoff.
Prüfung von Haltungslängen bis 30,00 m.
Prüfung nach Wahl des AN.
Prüfung der Anschlussleitung.
Menge: 3,000 St

**05.0021 Straßenablauf einbauen mit Erdarbeiten**
Straßenablauf aus Betonfertigteilen einbauen, 300x500. Fugen mit Mörtel M20 dichten und glattstreichen. Aufsatz wird gesondert vergütet. Erdarbeiten ausführen.
Boden Form 1a mit Abfluss im Boden und eingebautem
Steckmuffendichtelement.
Schaft Form 5b (295 mm hoch).
Ein Zwischenteil Form 6a (295 mm hoch).
Auflagering Form 10b (für rechteckige Aufsätze).
Auflager aus Beton C 8/10, 10 cm dick, herstellen.
Aushubtiefe ab OK Straßenablauf bis 1,75 m.
Homogenbereiche nach Unterlagen des AG. Aushub nach
Wahl
des AN verwerten. Baustoff nach Unterlagen des AG zum
Verfüllen des Leitungsgrabens liefern und einbauen.
Einbaudokumentation nach Unterlagen des AG übergeben.
Materialwerte nach EBV = BM-F0*
Menge: 5,000 St

**05.0022 Aufsatz für Straßenablauf liefern und aufsetzen**
Aufsatz für Straßenablauf aufsetzen.
Klasse D 400, Ausführung nach DIN 19 583, 300x500, mit
Rahmen aus Gusseisen.
Aufsatz mit Scharnier und Sicherheitsverschluss.
Dämpfende Einlage.
Verzinkter Eimer, Form A 4.
Aufsatz auf planmäßige Höhe setzen.
Fuge zwischen Fertigteilen mit Mörtel M20 vollflächig
herstellen, Fugen glattstreichen.
Menge: 2,000 St

**05.0023 Aufssatz vorh. für Straßenablauf aufsetzen**
Aufsatz des AG für Straßenablauf aufsetzen.
Aufsatz mit Eimer.
Aufsatz auf planmäßige Höhe setzen.
Fuge zwischen Fertigteilen mit Mörtel M20 vollflächig
herstellen, Fugen glattstreichen.
Menge: 3,000 St

### Titel 06 Frostschutzschichten

**06.0001 Schottertragschicht herstellen, 0/45, Gehweg, d=20 cm**
Schottertragschicht herstellen, d= 20 cm oder nach Angabe des AG.
In Verkehrsflächen für Gehwege sowie Nebenflächen, liefern, einbauen und verdichten, ohne Fertiger.
Material: Naturstein, Kalksteinfrei (z.b. Basalt, Grauwacke usw.).
Toleranz für Sollhöhe +0,5/-1,5 cm.
Baustoffgemisch 0/45 aus gebrochener Gesteinskörnung C 90/3 sowie vor genannter bautechnischer Eigenschaften aus einem der hier genannten nicht anzeigepflichtigen MEB (mineralische Ersatzbaustoffe) oder einem Gemisch der hier genannten nicht anzeigepflichtigen MEB: RC-1.
Einbauweise Nummer 8.
Umweltrelevante Anforderungen des Baustoffgemisches gemäß ErsatzbaustoffV.
Einbaudicke 20 cm im verdichteten Zustand.
Verdichtungsgrad DPr mindestens 103 v.H.
Verformungsmodul EV2 min. 100 MPa
Feinanteil Kategorie UF 3.
Einbaudicke nach Unterlagen des AG.
Ungleichförmigkeitszahl U mindestens 13. Die Filterstabilität gegenüber dem Bettungsstoff muss eingehalten werden.
Menge: 110,000 m3

**06.0002 Schottertragschicht herstellen, 0/45, Fahrbahn, d=15 cm**
Schottertragschicht herstellen, d= 15 cm.
Einbau in der Fahrbahn. Material liefern, einbauen und verdichten, ohne Fertiger.
Einbau in Kleinfläche, Anrampung Fahrbahn.
Material: Naturstein, Kalksteinfrei (z.b. Basalt, Grauwacke usw.).
Toleranz für Sollhöhe +0,5/-1,5 cm.
Baustoffgemisch 0/45 aus gebrochener Gesteinskörnung C 90/3 sowie vor genannter bautechnischer Eigenschaften aus einem der hier genannten nicht anzeigepflichtigen MEB (mineralische Ersatzbaustoffe) oder einem Gemisch der hier genannten nicht anzeigepflichtigen MEB: RC-1.
Einbauweise Nummer 8.
Umweltrelevante Anforderungen des Baustoffgemisches gemäß ErsatzbaustoffV.
Einbaudicke 15 cm im verdichteten Zustand.
In Verkehrsflächen der Belastungsklasse Bk3,2
Verdichtungsgrad DPr mindestens 103 v.H.
Verformungsmodul EV2 min. 150 MPa
Feinanteil Kategorie UF 3.
Einbaudicke nach Unterlagen des AG.
Ungleichförmigkeitszahl U mindestens 13. Die Filterstabilität gegenüber dem Bettungsstoff muss eingehalten werden.
Menge: 50,000 t

### Titel 07 Randeinfassungen

*Hinweis: Hinweis zu Randeinfassungen*
Hinweis Randeinfassungen:
Randeinfassungen sind grundsätzlich auf einem noch nicht abgebundenen Fundament aus Beton C20/25 für begeh- oder befahrbare Flächen von 20 cm Stärke/Dicke und einer 15 cm breiten Rückenstütze ebenfalls aus Beton C20/25 höhen- und fluchtgerecht zu setzen. Die Stärke des Fundaments ist gem. den Ausführunszeichnungen/Straßendetails herzustellen.
Randeinfassungen sind einheitlich mit 5mm breiten Stoßfugen zu setzen. Die Rückseiten der Randeinfassungen sind über der Rückenstütze mit Mörtel abzudichten, um ein abfließen des Fugen- oder Bettungsmaterials zu verhindern.
Die Kosten für Lieferung, Schalung und Einbau des Betons für Fundament und Rückenstütze sind ebenso in die Positionen einzurechnen, wie die rückwärtige Abdichtung der Randeinfassungen.

**07.0001 Bordstein aus Beton setzen, HB 15x30, Gerader Stein**
Bordstein aus Beton setzen. Breite der Rückenstütze
mind. 15 cm, Stärke Fundamentbeton mind. 20 cm.
Bordstein = HB 15 x 30 cm.
Gerader Stein.
Rückenstütze bis 10 cm unter Oberkante Bordstein. Beton
mit einer Druckfestigkeit (Einzelwert) am Bohrkern von
mind. 12 MPa.
Fundamentbeton mit einer Druckfestigkeit (Einzelwert)
am Bohrkern von mind. 12 MPa.
Fundamentbeton und Rückenstütze = C20/25.
Menge: 95,000 m

**07.0002 Bordstein aus Beton setzen, HB 15x30, Kurvenstein**
Bordstein aus Beton setzen. Breite der Rückenstütze
mind. 15 cm, Stärke Fundamentbeton mind. 20 cm.
Bordstein = HB 15 x 30 cm.
Kurvenstein, Halbmesser größer 5,00 bis 12,00 m.
Rückenstütze bis 10 cm unter Oberkante Bordstein. Beton
mit einer Druckfestigkeit (Einzelwert) am Bohrkern von
mind. 12 MPa.
Fundamentbeton mit einer Druckfestigkeit (Einzelwert)
am Bohrkern von mind. 12 MPa.
Fundamentbeton und Rückenstütze = C20/25.
Menge: 30,000 m

**07.0003 Parkbuchtaußeneckstein aus Beton setzen**
Bordstein aus Beton setzen. Breite der Rückenstütze
mind. 15 cm, Stärke Fundamentbeton mind. 20 cm..
Bordstein = HB 15 x 30 cm.
Kurvenstein, Parkbuchtaußeneckstein.
Rückenstütze bis 10 cm unter Oberkante Bordstein. Beton mit einer Druckfestigkeit (Einzelwert) am Bohrkern von mind. 12 MPa.
Fundamentbeton mit einer Druckfestigkeit (Einzelwert) am Bohrkern von mind. 12 MPa.
Fundamentbeton und Rückenstütze = C20/25.
Menge: 2,000 St

**07.0004 Bordstein aus Beton setzen; HB 15x30, Übergangsstein**
Bordstein aus Beton setzen. Breite der Rückenstütze
mind. 15 cm, Stärke Fundamentbeton mind. 20 cm.
Bordstein = HB 15 x 30 cm.
Übergangsstein/Absenkungsstein. Absenkung auf 2,0 m.
Anlaufradius R=2 cm.
Rückenstütze bis 10 cm unter Oberkante Bordstein. Beton
mit einer Druckfestigkeit (Einzelwert) am Bohrkern von
mind. 12 MPa.
Fundamentbeton mit einer Druckfestigkeit (Einzelwert)
am Bohrkern von mind. 12 MPa.
Fundamentbeton und Rückenstütze = C20/25.
Menge: 16,000 m

**07.0005 Bordstein aus Beton setzen, RB 15x22, Gerader Stein**
Bordstein aus Beton setzen. Breite der Rückenstütze
mind. 15 cm, Stärke Fundamentbeton mind. 20 cm.
Bordstein = RB 15 x 22 cm.
Gerader Stein.
Anlaufradius R=2 cm.
Rückenstütze bis 10 cm unter Oberkante Bordstein. Beton
mit einer Druckfestigkeit (Einzelwert) am Bohrkern von
mind. 12 MPa.
Fundamentbeton mit einer Druckfestigkeit (Einzelwert)
am Bohrkern von mind. 12 MPa.
Fundamentbeton und Rückenstütze = C20/25.
Menge: 10,000 m

**07.0006 Bordstein aus Beton setzen, RB 15x22, Kurvenstein**
Bordstein aus Beton setzen. Breite der Rückenstütze
mind. 15 cm, Stärke Fundamentbeton mind. 20 cm.
Bordstein = RB 15 x 22 cm.
Anlaufradius R=2 cm.
Kurvenstein, Halbmesser größer 5,00 bis 12,00 m.
Rückenstütze bis 10 cm unter Oberkante Bordstein. Beton
mit einer Druckfestigkeit (Einzelwert) am Bohrkern von
mind. 12 MPa.
Fundamentbeton mit einer Druckfestigkeit (Einzelwert)
am Bohrkern von mind. 12 MPa.
Fundamentbeton und Rückenstütze = C20/25.
Menge: 4,000 m

**07.0007 Bordstein aus Beton setzen, TB 8x20, Gerader Stein**
Bordstein aus Beton setzen. Breite der Rückenstütze
mind. 15 cm, Stärke Fundamentbeton mind. 20 cm.
Bordstein = TB 8 x 20 cm.
Gerader Stein.
Rückenstütze bis 10 cm unter Oberkante Bordstein. Beton
mit einer Druckfestigkeit (Einzelwert) am Bohrkern von
mind. 12 MPa.
Fundamentbeton mit einer Druckfestigkeit (Einzelwert)
am Bohrkern von mind. 12 MPa.
Fundamentbeton und Rückenstütze = C20/25.
Menge: 195,000 m

**07.0008 Einfahrtschwellsteine, b=50 cm**
Einfahrtschwellsteine aus Beton setzen. Breite der Rückenstütze mind. 20 cm, Stärke Fundamentbeton mind. 30 cm.
Schwellstein = 30/14-22/50 cm.
Rückenstütze bis 10 cm unter Oberkante Bordstein. Beton
mit einer Druckfestigkeit (Einzelwert) am Bohrkern von
mind. 12 MPa.
Fundamentbeton mit einer Druckfestigkeit (Einzelwert)
am Bohrkern von mind. 12 MPa.
Fundamentbeton und Rückenstütze = C20/25.
Leitprodukt: Poetsch o. ähnlich.
Menge: 33,000 m

**07.0009 Einfahrtschwellsteine Übergangssteine rechts/links**
Einfahrtschwellsteine aus Beton setzen. Breite der Rückenstütze mind. 20 cm, Stärke Fundamentbeton mind. 30 cm.
Schwellstein = 30/14-22/50 cm.
Übergangssteine zu HB 15/30, links oder rechts.
Rückenstütze bis 10 cm unter Oberkante Bordstein. Beton
mit einer Druckfestigkeit (Einzelwert) am Bohrkern von
mind. 12 MPa.
Fundamentbeton mit einer Druckfestigkeit (Einzelwert)
am Bohrkern von mind. 12 MPa.
Fundamentbeton und Rückenstütze = C20/25.
Leitprodukt: Poetsch o.ähnlich.
Menge: 8,000 St

**07.0010 Bordstein trennen, 18/30 bis 15/22, quer**
Bordstein auf Passmaß trennen.
Bordstein aus Beton ca. 18/30 bis 15/22 cm.
Bordstein trennen durch Nassschneiden.
Bordstein quer trennen.
Menge: 20,000 St

**07.0011 Bordstein trennen, 18/30 bis 15/22, auf Gehrung**
Bordstein auf Passmaß trennen.
Bordstein aus Beton ca. 18/30 bis 15/22 cm.
Bordstein trennen durch Nassschneiden.
Bordstein auf Gehrung trennen.
Menge: 10,000 St

**07.0012 Bordstein trennen, 10/30 bis 8/20, quer**
Bordstein auf Passmaß trennen.
Bordstein aus Beton ca. 10/30 bis 8/20 cm.
Bordstein trennen durch Nassschneiden.
Bordstein quer trennen.
Menge: 20,000 St

**07.0013 Bordstein trennen, 10/30 bis 8/20, auf Gehrung**
Bordstein auf Passmaß trennen.
Bordstein aus Beton ca. 10/30 bis 8/20 cm.
Bordstein trennen durch Nassschneiden.
Bordstein auf Gehrung trennen.
Menge: 15,000 St

**07.0014 Rinne mit Pflast. aus Beton herst.; 1-zeilig**
Rinne mit Pflastersteinen aus Beton herstellen.
Bordrinne.
Format für Rastermaß des Pflastersteins = 160/240/140 oder 160/160/140 mm. Verlegung längs zur Streifenrichtung.
Ohne Fase, mit Vorsatzbeton.
Breite 1-zeilig.
Fundamentbeton und Rückenstütze = C 20/25.
Breite der Rückenstütze mind. 15 cm,
Stärke Fundamentbeton mind. 20 cm.
Beton für Fundament und Rückenstütze mit einer Druckfestigkeit (Einzelwert) am Bohrkern von mind. 12 MPa.

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 50,000 m

**07.0015 Rinne mit Pflast. aus Beton herst.; 2 zeilig**
Rinne mit Pflastersteinen aus Beton herstellen.
Bordrinne.
Format für Rastermaß des Pflastersteins = 160/240/140 oder 160/160/140 mm. Verlegung längs zur Streifenrichtung.
Ohne Fase, mit Vorsatzbeton.
Breite 2-zeilig.
Fundamentbeton und Rückenstütze = C 20/25.
Breite der Rückenstütze mind. 15 cm,
Stärke Fundamentbeton mind. 20 cm.
Beton für Fundament und Rückenstütze mit einer Druckfestigkeit (Einzelwert) am Bohrkern von mind. 12 MPa.

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 160,000 m

### Titel 08 Asphaltfahrbahnen

**08.0001 Asphalt fräsen**
Asphalt fräsen und Fräsgut aufnehmen. Anschlusskante
geradlinig auf Frästiefe herstellen.
Asphaltdeckschicht.
Frästiefe bis 4 cm.
Fläche = Fahrbahn.
Fräsasphalt der Verwertung nach Wahl des AN zuführen.
Unebenheiten der gefrästen Fläche höchstens 4 mm innerhalb einer 4,00 m langen Messstrecke in Längs- und Qu-
errichtung.
Menge: 30,000 m2

**08.0002 Asphalttragschicht AC 32 TS herstellen**
Asphalttragschicht aus Asphalttragschichtmischgut
AC 32 T S herstellen. Anlieferung des Asphaltmischguts
in thermoisolierten Transportbehältern.
Einbau mit Fertiger.
In Verkehrsflächen der Belastungsklasse Bk3,2.
Einbaudicke = 10 cm.
Bindemittel = 50/70.
Menge: 240,000 m2

**08.0003 Asphaltbinderschicht AC 16 BS herstellen**
Asphaltbinderschicht aus Asphaltbinder AC 16 BS herstellen. Anlieferung des Asphaltmischguts in
thermoisolierten Transportbehältern.
Einbau mit Fertiger.
In Verkehrsflächen der Belastungsklasse Bk3,2.
Einbaudicke = 8 cm.
Bindemittel = 25/55-55 A.
Grobe Gesteinskörnung = Kategorie SZ 18.
Menge: 240,000 m2

**08.0004 Unterlage reinigen**
Unterlage reinigen. Anfallendes Kehrgut nach Wahl des
AN verwerten.
Unterlage = Asphaltbefestigung.
Lose Bestandteile von Schadstellen aufnehmen.
Selbstaufnehmende Kehrmaschine. Letzter Arbeitsgang mit
Wasserhochdruckreinigungsgeräten mit rotierenden Düsen
und Absaugeinrichtung.
Menge: 270,000 m2

**08.0005 Bitumenemulsion aufsprühen**
Bitumenemulsion zur Herstellung des Schichtenverbundes
aufsprühen.
Auf Verkehrsflächen der Belastungsklassen Bk3,2 bis
Bk100.
Unterlage = Asphaltbefestigung, frisch.
Bindemittel = C60BP4-S.
Bindemittelmenge = 250 g/m2.
Vor Einbau Asphaltdeckschicht.
Menge: 270,000 m2

**08.0006 Asphaltdeckschicht AC 8 DS herstellen, Fertigereinbau**
Asphaltdeckschicht aus Asphaltbeton für Asphaltdeckschichten AC 8 DS herstellen. Anlieferung des
Asphaltmischguts in thermoisolierten Transportbehältern.
In Verkehrsflächen der Belastungsklasse Bk3,2.
Einbau mit Fertiger.
Einbaudicke = 4 cm.
Bindemittel = 25/55-55 A.
Menge: 245,000 m2

**08.0007 Asphaltdecksch. aus AC 8 DS herstellen, Handeinbau**
Asphaltdeckschicht aus Asphaltbeton für Asphaltdeckschichten AC 8 D S herstellen. Anlieferung des
Asphaltmischguts in thermoisolierten
Transportbehältern.
In Verkehrsflächen der Belastungsklasse Bk3,2.
Einbau 'Einbaudicke = 4 cm'
Bindemittel = 25/55-55 A.
Einbau 'Handeinbau'
Menge: 25,000 m2

**08.0008 Anschluss als Fuge mit Fugenmasse herstellen**
Anschluss als Fuge mit Fugenmasse herstellen.
Längs- und Querfuge.
Fugenverguss für Übergang Rinnensteine/Asphalt herstellen.
In der Asphaltdeckschicht ausbilden.
Fugenspalttiefe = 40 mm.
Fugenspaltbreite = 10 mm.
Fugenspalt verfüllen in einer Lage mit Unterfüllstoff.
Mit heiß verarbeitbarer Fugenmasse Typ N2, einschließlich zugehörigem und zuvor aufgetragenem Voranstrichmittel.
Menge: 210,000 m

**08.0009 Asphaltdecksschicht abstreuen**
Fahrbahndecke abstreuen sowie
abwalzen. Nicht gebundene Abstreukörnung abkehren und
nach Wahl des AN verwerten.
In Verkehrsflächen der Belastungsklassen Bk1,0 bis
Bk1,8.
Lieferkörnung 1/3, Abstreumenge 9 bis 14 kg/m2.
Menge: 245,000 m2

### Titel 09 Oberflächen in Pflasterbauweise

*Hinweis: Hinweis zu Pflasterflächen*
Hinweis Pflasterflächen:
Vor dem Verlegen der Pflasterflächen sind die
Pflastermaße durch Auslegen zu prüfen und evtl. zu
korrigieren. Längsschnitte der Pflasterflächen müssen
schriftlich begründet werden und bedürfen der
schriftlichen Zustimmung durch den AG oder die BL.
Pflasterdecken neben Randeinfassungen bzw. Einbauten
dürfen 5,0 mm, jedoch nicht mehr als 10,0 mm über der
Randeinfassung bzw. Einbauten liegen.
Die geforderten Breiten der Pflasterfugen betragen 3,0
mm bis max. 5,0 mm.
Die Ebenheit des Pflasters ist durch 4,0 m - Latte
nachzuweisen. Die zulässige Abweichung beträgt 10,0 mm.
Die Pflasterfugen der Pflasterflächen sind mit
Basaltsplitt 0/5 mm, im Abstand von 4 Wochen, 3-malig
nachzusanden und nass einzuschlämmen. Das überschüssige Material ist zu entsorgen.
Pflasteroberfläche grau.
Das Pflaster ist verschiebesicher.
Leitprodukt: Berding Beton o. ähnlich.

**09.0001 Pflasterdecke, verschiebesicher, anthrazith, 20x10x8, Ellenbogenverb.**
Pflasterdecke mit Pflastersteinen aus Beton mit Vorsatzbeton herstellen.
Oberfläche der Pflastersteine anthrazit, Trassierung der Pflasterdecke und Verlegung der Pflastersteine in Bereichen nach den Planunterlagen.
In Verkehrsflächen für Einfahrten. Rutschwiderstand SRT-Wert mind. 55.
Format für Rastermaß = 20/10/8; verschiebesicher, mit Mikrofase, Ellenbogenverband.
Baustoffgemisch für Bettung und Fugen Kategorie
SZ18/LA20.
Bettung aus Basaltsplitt 0/5, Anteil an Körnung unter 2 mm max. 30 Massenprozent, E CS35, C 90/3.
Fuge mit Basaltsplitt 0/5, GU, F, E CS35, C 90/3,
Fugenmaterial einarbeiten und einschlämmen, Fugenschluss durch Einfegen und Einschlämmen herstellen.
Steine im Ellenbogenverband verlegen.
Nach dem Abrütteln sind die Fugen erneut mit einem Fugenmaterial aus gebrochenen Gesteinskörnungen 0-2 mm fur Pflaster und Plattenbeläge in ungebundener Ausführung gemäss den TL Pflaster-StB und den ZTV Pflaster-StB zu schliessen. Hierzu wird das Fugenmaterial unter Wasserzugabe eingeschlämmt.
Passstücke kleiner als die Hälfte des kleinsten verlegten Steinformats sind zu vermeiden.
Menge: 120,000 m2

**09.0002 Pflasterdecke, verschiebesicher, betongrau, 20x10x8, Läuferverb. quer**
Pflasterdecke mit Pflastersteinen aus Beton mit Vorsatzbeton herstellen.
Oberfläche der Pflastersteine betongrau, Trassierung der Pflasterdecke und Verlegung der Pflastersteine in Kurvenbereichen nach den Planunterlagen.
In Verkehrsflächen für Rad- und Gehwege. Rutschwiderstand SRT-Wert mind. 55.
Format für Rastermaß = 20/10/8; verschiebesicher, mit Mikrofase, Läuferverband quer.
Baustoffgemisch für Bettung und Fugen Kategorie
SZ18/LA20.
Bettung aus Basaltsplitt 0/5, Anteil an Körnung unter 2 mm max. 30 Massenprozent, E CS35, C 90/3.
Fuge mit Basaltsplitt 0/5, GU, F, E CS35, C 90/3,
Fugenmaterial einarbeiten und einschlämmen, Fugenschluss durch Einfegen und Einschlämmen herstellen.
Steine im Ellenbogenverband verlegen.
Nach dem Abrütteln sind die Fugen erneut mit einem Fugenmaterial aus gebrochenen Gesteinskörnungen 0-2 mm fur Pflaster und Plattenbeläge in ungebundener Ausführung gemäss den TL Pflaster-StB und den ZTV Pflaster-StB zu schliessen. Hierzu wird das Fugenmaterial unter Wasserzugabe eingeschlämmt.
Passstücke kleiner als die Hälfte des kleinsten verlegten Steinformats
Menge: 300,000 m2

**09.0003 Pflasterdecke, verschiebesicher, rot, 20x10x8, Läuferverb. längs**
Pflasterdecke mit Pflastersteinen aus Beton mit Vorsatzbeton herstellen.
Oberfläche der Pflasterstein rot, Trassierung der Pflasterdecke und Verlegung der Pflastersteine in Kurvenbereichen nach den Planunterlagen.
In Verkehrsflächen für Rad- und Gehwege. Rutschwiderstand SRT-Wert mind. 55.
Format für Rastermaß = 20/10/8; verschiebesicher, mit Mikrofase, Läuferverband längs.
Baustoffgemisch für Bettung und Fugen Kategorie
SZ18/LA20.
Bettung aus Basaltsplitt 0/5, Anteil an Körnung unter 2 mm max. 30 Massenprozent, E CS35, C 90/3.
Fuge mit Basaltsplitt 0/5, GU, F, E CS35, C 90/3,
Fugenmaterial einarbeiten und einschlämmen, Fugenschluss durch Einfegen und Einschlämmen herstellen.
Steine im Ellenbogenverband verlegen.
Nach dem Abrütteln sind die Fugen erneut mit einem Fugenmaterial aus gebrochenen Gesteinskörnungen 0-2 mm fur Pflaster und Plattenbeläge in ungebundener Ausführung gemäss den TL Pflaster-StB und den ZTV Pflaster-StB zu schliessen. Hierzu wird das Fugenmaterial unter Wasserzugabe eingeschlämmt.
Passstücke kleiner als die Hälfte des kleinsten verlegten Steinformats
Menge: 40,000 m2

**09.0004 Pflasterdecke, verschiebesicher, anthrazith, 20x15x8, Läuferstein Läuferstein**
Pflasterdecke mit Pflastersteinen aus Beton mit Vorsatzbeton herstellen.
Oberfläche der Pflastersteine anthrazit, Trassierung der Pflasterdecke und Verlegung der Pflastersteine in Bereichen nach den Planunterlagen.
In Verkehrsflächen als Geh- und Radweg als Läuferstein. Rutschwiderstand SRT-Wert mind. 55.
Format für Rastermaß = 20/15/8; verschiebesicher, mit Mikrofase.
Baustoffgemisch für Bettung und Fugen Kategorie
SZ18/LA20.
Bettung aus Basaltsplitt 0/5, Anteil an Körnung unter 2 mm max. 30 Massenprozent, E CS35, C 90/3.
Fuge mit Basaltsplitt 0/5, GU, F, E CS35, C 90/3,
Fugenmaterial einarbeiten und einschlämmen, Fugenschluss durch Einfegen und Einschlämmen herstellen.
Steine im Ellenbogenverband verlegen.
Nach dem Abrütteln sind die Fugen erneut mit einem Fugenmaterial aus gebrochenen Gesteinskörnungen 0-2 mm fur Pflaster und Plattenbeläge in ungebundener Ausführung gemäss den TL Pflaster-StB und den ZTV Pflaster-StB zu schliessen. Hierzu wird das Fugenmaterial unter Wasserzugabe eingeschlämmt.
Passstücke kleiner als die Hälfte des kleinsten verlegten
Menge: 295,000 m

**09.0005 Pflastersteine zuarbeiten**
Pflastersteine auf Passmaß trennen und Pflastersteine
an Kanten und Einfassungen oder an Aussparungen und
Einbauten über 1,00 m2 Einzelgröße nassschneiden.
Das Zuarbeiten durch Nassschneiden der Pflastersteine an Aussparungen und Einbauten bis zu 1,00 m2
Einzelgröße wird gesondert vergütet.
Art = Pflastersteine aus Beton.
Dicke bis 8 cm.
Menge: 200,000 m

### Titel 10 Barrierefreiheit

**10.0001 Sonderbordstein Rollbord M 0-3 weiß aus Beton setzen**
Betonsonderbordstein Rollbord M 0-3, Profil 30/20cm, Baulänge 50cm, weiß, mit Vorsatzbeton nach DIN EN 1340 Qualität: DIT (Anforderungen gem. TL Pflaster-StB) und nachstehender Charakteristika:
Vorgenannte Steine müssen ohne Zusatz von Flugasche als Zementersatz oder Austauschstoff, unter ausschließlicher Verwendung von Basaltsplitt hergestellt sein. Als Bindemittel sind Zemente der Sorten CEM I 42,5 oder CEM II/A-S 52,5 zu verwenden. Einfärbungen sind ausschließlich mit Eisenoxid- Farbpigmenten herzustellen.
Der Weißvorsatz ist unter ausschließlicher Verwendung von weißem Portlandzement, hellem / weißem Quarzkies, Quarzsand herzustellen und die Sichtflächen sind mit weißpigmentierter Acrylatbeschichtung, in Anlehnung an die Richtlinie für die Herstellung von weißen Betonfertigteilen für Fahrbahnmarkierungen, zu beschichten.
Kernbetonzementgehalt: min. 280 kg/m³
Vorsatzzementgehalt: min. 400 kg/m³
Zementsorte: CEM I 42,5; CEM II/A-S 52,5
erhöhter Witterungswiderstand (eFT): Abwitterung ≤500 g/m² im Mittel nach CDF-Verfahren
Vorgenannte Betonbordsteine, sowie das in der Einbaubeschreibung genannte Bettungsmaterial (Fundamentbeton usw.) liefern und fachgerecht nach Verlegeplan und eingehender technischer Beschreibung einbauen.
Weiterhin sind die Verlege- und Versetzhinweise des Herstellers zu beachten.
Die Hersteller der Betonmaterialien müssen von einer dem Güteschutz (BGB) angehörenden Organisation / Institution fremdüberwacht sein.
Einbaubeschreibung:
Vorstehend beschriebene Bordsteine liefern und fachgerecht nach DIN 18318, ZTV Pflaster-StB und M FP auf ein mindestens 20 cm dickes und noch nicht abgebundenes Betonfundament aus Beton C 25/30 mit Betonrückenstütze höhen- und fluchtgerecht nach Angaben der Bauleitung in Geraden oder Radien >19m versetzen. Fundament und Rückenstütze sind zu verdichten. Die Rückenstütze ist in der gesamten Höhe mindestens 15 cm dick in Schalung herzustellen. Die Oberkante der Rückenstütze richtet sich nach der angrenzenden Flächenbefestigung. Die Oberkante der Rückenstütze ist nach außen leicht abzuschrägen. Die Fugenbreite soll mit ca. 5 mm ausgebildet werden. Eine Fugenverfüllung ist nicht erforderlich.
Zulagen für das Versetzen von Bordsteinen anderer Baulängen, Übergängen, Schnitten usw. erfolgt in gesonderten, nachstehend auf geführten Positionen. Passsteine kleiner 25 cm Baulänge sind zu vermeiden.
Menge: 2,000 m

**10.0002 Sonderbordstein Rollbord Übergang RB aus Beton setzen**
Sonderbordstein liefern und versetzen.
System Rollbord M 0-3,  jedoch Rollbord RB-Adapter (Rollbord auf Rundbord); linke oder rechte Ausführung, Baulänge 50cm, als Übergang zwischen Rollbord und Rundbord.
Steine mit Vorsatzbeton nach DIN EN 1340 Qualität: DIT (Anforderungen gem. TL Pflaster-StB) und nachstehender Charakteristika:
Vorgenannte Steine müssen ohne Zusatz von Flugasche als Zementersatz oder Austauschstoff, unter ausschließlicher Verwendung von Basaltsplitt hergestellt sein. Als Bindemittel sind Zemente der Sorten CEM I 42,5 oder CEM II/A-S 52,5 zu verwenden. Einfärbungen sind ausschließlich mit Eisenoxid- Farbpigmenten herzustellen.
Der Weißvorsatz ist unter ausschließlicher Verwendung von weißem Portlandzement, hellem / weißem Quarzkies, Quarzsand herzustellen und die Sichtflächen sind mit weißpigmentierter Acrylatbeschichtung, in Anlehnung an die Richtlinie für die Herstellung von weißen Betonfertigteilen für Fahrbahnmarkierungen, zu beschichten.
Kernbetonzementgehalt: min. 280 kg/m³
Vorsatzzementgehalt: min. 400 kg/m³
Zementsorte: CEM I 42,5; CEM II/A-S 52,5
erhöhter Witterungswiderstand (eFT): Abwitterung ≤500 g/m² im Mittel nach CDF-Verfahren
Vorgenannte Betonbordsteine, sowie das in der Einbaubeschreibung genannte Bettungsmaterial (Fundamentbeton usw.) liefern und fachgerecht nach Verlegeplan und eingehender technischer Beschreibung einbauen.
Weiterhin sind die Verlege- und Versetzhinweise des Herstellers zu beachten.
Die Hersteller der Betonmaterialien müssen von einer dem Güteschutz (BGB) angehörenden Organisation / Institution fremdüberwacht sein.
Einbaubeschreibung:
Vorstehend beschriebene Bordsteine liefern und fachgerecht nach DIN 18318, ZTV Pflaster-StB und M FP auf ein mindestens 20 cm dickes und noch nicht abgebundenes Betonfundament aus Beton C 25/30 mit Betonrückenstütze höhen- und fluchtgerecht nach Angaben der Bauleitung in Geraden oder Radien >19m versetzen. Fundament und Rückenstütze sind zu verdichten. Die Rückenstütze ist in der gesamten Höhe mindestens 15 cm dick in Schalung herzustellen. Die Oberkante der Rückenstütze richtet sich nach der angrenzenden Flächenbefestigung. Die Oberkante der Rückenstütze ist nach außen leicht abzuschrägen. Die Fugenbreite soll mit ca. 5 mm ausgebildet werden. Eine Fugenverfüllung ist nicht erforderlich.
Zulagen für das Versetzen von Bordsteinen anderer Baulängen, Übergängen, Schnitten usw. erfolgt in gesonderten, nachstehend auf geführten Positionen. Passsteine kleiner 25 cm Baulänge sind zu vermeiden.
Menge: 4,000 m

**10.0003 Sonderbordstein Rollbord M 0-3 aus Beton setzen; Zulage Radien**
Zulage für liefern und versetzen von Sonderbordstein Rollbord M 0-3 grau, jedoch Bauläge 25cm (Viertelstein) und Trapezstein im Wechsel gemäß Versetzempfehlung des Herstellers in Radien ≥ 9m bis < 19m.
Menge: 1,000 m

**10.0004 Sonderbordstein Tastbord M 0-3-6 aus Beton setzen**
Sonderbordstein liefern und versetzen.
Rollbord Übergangstein Typ M 0-3-6 weiß, linke oder rechte Ausführung, Baulänge 50cm, als Übergang zwischen Rollbord M 0-3 und anschließendem „Tastbord" auf Niveau +6cm der Folgepositionposition.
 Steine mit Vorsatzbeton nach DIN EN 1340 Qualität: DIT (Anforderungen gem. TL Pflaster-StB) und nachstehender Charakteristika:
Vorgenannte Steine müssen ohne Zusatz von Flugasche als Zementersatz oder Austauschstoff, unter ausschließlicher Verwendung von Basaltsplitt hergestellt sein. Als Bindemittel sind Zemente der Sorten CEM I 42,5 oder CEM II/A-S 52,5 zu verwenden. Einfärbungen sind ausschließlich mit Eisenoxid- Farbpigmenten herzustellen.
Der Weißvorsatz ist unter ausschließlicher Verwendung von weißem Portlandzement, hellem / weißem Quarzkies, Quarzsand herzustellen und die Sichtflächen sind mit weißpigmentierter Acrylatbeschichtung, in Anlehnung an die Richtlinie für die Herstellung von weißen Betonfertigteilen für Fahrbahnmarkierungen, zu beschichten.
Kernbetonzementgehalt: min. 280 kg/m³
Vorsatzzementgehalt: min. 400 kg/m³
Zementsorte: CEM I 42,5; CEM II/A-S 52,5
erhöhter Witterungswiderstand (eFT): Abwitterung ≤500 g/m² im Mittel nach CDF-Verfahren
Vorgenannte Betonbordsteine, sowie das in der Einbaubeschreibung genannte Bettungsmaterial (Fundamentbeton usw.) liefern und fachgerecht nach Verlegeplan und eingehender technischer Beschreibung einbauen.
Weiterhin sind die Verlege- und Versetzhinweise des Herstellers zu beachten.
Die Hersteller der Betonmaterialien müssen von einer dem Güteschutz (BGB) angehörenden Organisation / Institution fremdüberwacht sein.
Einbaubeschreibung:
Vorstehend beschriebene Bordsteine liefern und fachgerecht nach DIN 18318, ZTV Pflaster-StB und M FP auf ein mindestens 20 cm dickes und noch nicht abgebundenes Betonfundament aus Beton C 25/30 mit Betonrückenstütze höhen- und fluchtgerecht nach Angaben der Bauleitung in Geraden oder Radien >19m versetzen. Fundament und Rückenstütze sind zu verdichten. Die Rückenstütze ist in der gesamten Höhe mindestens 15 cm dick in Schalung herzustellen. Die Oberkante der Rückenstütze richtet sich nach der angrenzenden Flächenbefestigung. Die Oberkante der Rückenstütze ist nach außen leicht abzuschrägen. Die Fugenbreite soll mit ca. 5 mm ausgebildet werden. Eine Fugenverfüllung ist nicht erforderlich.
Zulagen für das Versetzen von Bordsteinen anderer Baulängen, Übergängen, Schnitten usw. erfolgt in gesonderten, nachstehend auf geführten Positionen. Passsteine kleiner 25 cm Baulänge sind zu vermeiden.
Menge: 4,000 m

**10.0005 Sonderbordstein Tastbord weiß aus Beton setzen**
Sonderbord Tastbord, weiß, liefern und versetzen.
Tastbordstein 30x18cm, Profil Fase2, weiß, Baulänge 50cm, Einbau mit Auftritt + 6 cm in Geraden oder Radien > 19,0m.
 Steine mit Vorsatzbeton nach DIN EN 1340 Qualität: DIT (Anforderungen gem. TL Pflaster-StB) und nachstehender Charakteristika:
Vorgenannte Steine müssen ohne Zusatz von Flugasche als Zementersatz oder Austauschstoff, unter ausschließlicher Verwendung von Basaltsplitt hergestellt sein. Als Bindemittel sind Zemente der Sorten CEM I 42,5 oder CEM II/A-S 52,5 zu verwenden. Einfärbungen sind ausschließlich mit Eisenoxid- Farbpigmenten herzustellen.
Der Weißvorsatz ist unter ausschließlicher Verwendung von weißem Portlandzement, hellem / weißem Quarzkies, Quarzsand herzustellen und die Sichtflächen sind mit weißpigmentierter Acrylatbeschichtung, in Anlehnung an die Richtlinie für die Herstellung von weißen Betonfertigteilen für Fahrbahnmarkierungen, zu beschichten.
Kernbetonzementgehalt: min. 280 kg/m³
Vorsatzzementgehalt: min. 400 kg/m³
Zementsorte: CEM I 42,5; CEM II/A-S 52,5
erhöhter Witterungswiderstand (eFT): Abwitterung ≤500 g/m² im Mittel nach CDF-Verfahren
Vorgenannte Betonbordsteine, sowie das in der Einbaubeschreibung genannte Bettungsmaterial (Fundamentbeton usw.) liefern und fachgerecht nach Verlegeplan und eingehender technischer Beschreibung einbauen.
Weiterhin sind die Verlege- und Versetzhinweise des Herstellers zu beachten.
Die Hersteller der Betonmaterialien müssen von einer dem Güteschutz (BGB) angehörenden Organisation / Institution fremdüberwacht sein.
Einbaubeschreibung:
Vorstehend beschriebene Bordsteine liefern und fachgerecht nach DIN 18318, ZTV Pflaster-StB und M FP auf ein mindestens 20 cm dickes und noch nicht abgebundenes Betonfundament aus Beton C 25/30 mit Betonrückenstütze höhen- und fluchtgerecht nach Angaben der Bauleitung in Geraden oder Radien >19m versetzen. Fundament und Rückenstütze sind zu verdichten. Die Rückenstütze ist in der gesamten Höhe mindestens 15 cm dick in Schalung herzustellen. Die Oberkante der Rückenstütze richtet sich nach der angrenzenden Flächenbefestigung. Die Oberkante der Rückenstütze ist nach außen leicht abzuschrägen. Die Fugenbreite soll mit ca. 5 mm ausgebildet werden. Eine Fugenverfüllung ist nicht erforderlich.
Zulagen für das Versetzen von Bordsteinen anderer Baulängen, Übergängen, Schnitten usw. erfolgt in gesonderten, nachstehend auf geführten Positionen. Passsteine kleiner 25 cm Baulänge sind zu vermeiden.
Menge: 6,000 m

**10.0006 Sonderbordstein Tastbord aus Beton setzen; Zulage Radien**
Zulage für liefern und versetzen von Sonderbordstein Tastbord 30x18cm, Profil Fase2, weiß, jedoch Baulänge 25 cm (Viertelstein) in Radien ≥ 9m bis < 19m.
Menge: 5,000 m

**10.0007 Sonderbordstein Tastbord, Zulage für Überg. RB aus B. setzen**
Zulage für liefern und versetzen von Sonderbordstein Tastbord 30x18cm, Profil Fase2, weiß, jedoch Tastbord RB-Adapter (Tastbord auf Rundbord), linke oder rechte Ausführung, Baulänge 50cm, als Übergang zwischen Tastbord und Rundbord.
Menge: 2,000 m

**10.0008 Sonderbordsteine Tastbord trennen, quer**
Herstellen von erforderlichen Paßschnitten der Sonderbordsteine.
Bordstein auf Passmaß trennen.
Bordstein trennen durch Nassschneiden.
Bordsteine quer trennen.
Menge: 4,000 St

**10.0009 Sonderbordsteine Tastbord trennen, auf Gehrung**
Herstellen von erforderlichen Paßschnitten der Sonderbordsteine.
Bordstein auf Passmaß trennen.
Bordstein trennen durch Nassschneiden.
Bordstein auf Gehrung trennen.
Menge: 4,000 St

**10.0010 Sonderbordsteine Rollbord trennen, quer**
Herstellen von erforderlichen Paßschnitten der Rollbordsteine.
Bordstein auf Passmaß trennen.
Bordstein trennen durch Nassschneiden.
Bordsteine quer trennen.
Menge: 4,000 St

**10.0011 Sonderbordsteine Rollbord trennen, auf Gehrung**
Herstellen von erforderlichen Paßschnitten der Rollbordsteine.
Bordstein auf Passmaß trennen.
Bordstein trennen durch Nassschneiden.
Bordstein auf Gehrung trennen.
Menge: 4,000 St

**10.0012 Aufmerksamkeitsfeld 4,00 x 0,60 m, Noppenplatten**
Taktiles Feld, Fläche: ca. 4,00 x 0,60 m, inklusive aller Schneidearbeiten herstellen, nassschneiden.
Bodenindikator zur taktilen und optischen Orientierung als Betonnoppenplattenstein nach DIN 32984 und DIN EN 1338 Qualitat DIK, gemäss nachstehender Charakteristika:
• Format (Raster)* 30x30cm,
• Fugenbreite ca. 3-5 mm
• Stärke: 8 cm
• Mikrofase 1x1+1mm (= ungefast nach DIN EN 1338)
• SRT-Wert ≥60
• weißer Vorsatzbeton, hergestellt unter ausschlieslicher
  Verwendung von weißem Portlandzement, hellem / weißem
  Quarzkies, Quarzsand und die Sichtflachen mit
  weißpigmentierter Acrylatbeschichtung, in Anlehnung an
  die Richtlinie fur die Herstellung von weißen  Betonfertigteilen fur Fahrbahnmarkierungen versehen
• Kernbeton hergestellt ohne Zusatz von Flugasche als
  Zementersatz oder Austauschstoff, unter ausschlieslicher
  Verwendung von Basaltsplitt.
• erhöhter Witterungswiderstand: Abwitterung ≤500 g/m2 im
  Mittel nach CDF-Verfahren
• Druckfestigkeit (DIN18501-1982-11): ≥60 N/mm2 im Mittel,
  kein Einzelwert < 50N/mm2
• Kernbetonzementgehalt: min. 280 kg/m3
• Vorsatzzementgehalt: min. 400 kg/m3
• Zementsorte: CEM I 42,5; CEM II/A-S 52,5
• Einfärbungen: ausschlieslich mit Eisen-Oxid-Farbpigmenten

Aufmerksamkeitsfeld: Betonnoppenplattenstein nach DIN 32984 und DIN EN 1338 Qualitat DIK, gemäss weiterer nachstehender Charakteristika:
32 Noppen in diagonaler Anordnung, Mittelpunktabstand 51,1mm diagonal, Noppenabstand orthogonal in Messebene: 49,8mm; Noppendurchmesser in Messebene: 22,5mm, Noppenhohe: 5 mm

Die vorstehend beschriebenen Betonnoppenplattensteine sind gemäss den Angaben der Bauleitung nach festgelegtem Verlegemuster bzw. -plan als Aufmerksamkeitsfeld einzubauen
Es ist darauf zu achten, dass die Bodenindikatoren mit ihrer Basis nach dem Abrütteln / Verdichten bündig zum anschliesenden Umgebungsbelag sind, d.h. Noppen erhaben, um eine optimale Erkennbarkeit sicherzustellen.

Der Hersteller der Betonmaterialien muss von einer dem Güteschutz (BGB) angehörenden Organisation / Institution fremdüberwacht sein.

Das Bettungsmaterial ist zu liefern und gleichmässig gemischt, mit optimalem Wassergehalt einzubauen. Die Oberfläche der Bettung muss in der Querneigung und Ebenheit den Anforderungen an Pflasterdecken der DIN 18318 entsprechen. Die Betonpflastersteine sind auf 3-5 cm (verdichteter Zustand) starkes Bettungsmaterial zu legen. Als Bettungsmaterial ist 0/5 aus Basaltsplitt für Pflaster und Plattenbeläge in ungebundener Ausführung gemäß den TL Pflaster-StB und den ZTV Pflaster-StB. zu verwenden.
Beim Verlegen ist die Fläche in erforderlichen Abständen auszurichten und auf Einhaltung der Rasterrmasse und Fugenverläufe zu überprüfen. Ein Fugenabstand von 3-5 mm nach DIN 18318 ist einzuhalten. Bei der Verlegung ist der obere Bereich der zulässigen Fugenbreite anzustreben. Das Schliesen der Fugen muss kontinuierlich mit dem Baufortschritt erfolgen.
Als Fugenfüllungsmaterial ist 0/5 aus Basaltsplitt für Pflaster und Plattenbeläge in ungebundener Ausführung gemäß TL Pflaster-StB und ZTV Pflaster-StB für die Bauklasse 0,3 nach RStO auszuführen.
Nach dem Abrütteln sind die Fugen erneut mit einem Fugenmaterial aus 0/5 aus Basaltsplitt für Pflaster und Plattenbeläge in ungebundener Ausführung gemäss den TL Pflaster-StB und den ZTV Pflaster-StB zu schliessen. Hierzu wird das Fugenmaterial unter Wasserzugabe eingeschlämmt.
Passstücke kleiner als die Hälfte des kleinsten verlegten Steinformats sind zu vermeiden.
Menge: 4,000 St

**10.0013 Aufmerksamkeitsfeld 0,90 x 0,90 m, Noppenplatten**
Taktiles Feld, Fläche: ca. 0,90 x 0,90 m, inklusive aller Schneidearbeiten herstellen, nassschneiden.
Bodenindikator zur taktilen und optischen Orientierung als Betonnoppenplattenstein nach DIN 32984 und DIN EN 1338 Qualitat DIK, gemäss nachstehender Charakteristika:
• Format (Raster)* 30x30cm,
• Fugenbreite ca. 3-5 mm
• Stärke: 8 cm
• Mikrofase 1x1+1mm (= ungefast nach DIN EN 1338)
• SRT-Wert ≥60
• weißer Vorsatzbeton, hergestellt unter ausschlieslicher
  Verwendung von weißem Portlandzement, hellem / weißem
  Quarzkies, Quarzsand und die Sichtflachen mit
  weißpigmentierter Acrylatbeschichtung, in Anlehnung an
  die Richtlinie fur die Herstellung von weißen  Betonfertigteilen fur Fahrbahnmarkierungen versehen
• Kernbeton hergestellt ohne Zusatz von Flugasche als
  Zementersatz oder Austauschstoff, unter ausschlieslicher
  Verwendung von Basaltsplitt.
• erhöhter Witterungswiderstand: Abwitterung ≤500 g/m2 im
  Mittel nach CDF-Verfahren
• Druckfestigkeit (DIN18501-1982-11): ≥60 N/mm2 im Mittel,
  kein Einzelwert < 50N/mm2
• Kernbetonzementgehalt: min. 280 kg/m3
• Vorsatzzementgehalt: min. 400 kg/m3
• Zementsorte: CEM I 42,5; CEM II/A-S 52,5
• Einfärbungen: ausschlieslich mit Eisen-Oxid-Farbpigmenten

Aufmerksamkeitsfeld: Betonnoppenplattenstein nach DIN 32984 und DIN EN 1338 Qualitat DIK, gemäss weiterer nachstehender Charakteristika:
32 Noppen in diagonaler Anordnung, Mittelpunktabstand 51,1mm diagonal, Noppenabstand orthogonal in Messebene: 49,8mm; Noppendurchmesser in Messebene: 22,5mm, Noppenhohe: 5 mm

Die vorstehend beschriebenen Betonnoppenplattensteine sind gemäss den Angaben der Bauleitung nach festgelegtem Verlegemuster bzw. -plan als Aufmerksamkeitsfeld einzubauen
Es ist darauf zu achten, dass die Bodenindikatoren mit ihrer Basis nach dem Abrütteln / Verdichten bündig zum anschliesenden Umgebungsbelag sind, d.h. Noppen erhaben, um eine optimale Erkennbarkeit sicherzustellen.

Der Hersteller der Betonmaterialien muss von einer dem Güteschutz (BGB) angehörenden Organisation / Institution fremdüberwacht sein.

Das Bettungsmaterial ist zu liefern und gleichmässig gemischt, mit optimalem Wassergehalt einzubauen. Die Oberfläche der Bettung muss in der Querneigung und Ebenheit den Anforderungen an Pflasterdecken der DIN 18318 entsprechen. Die Betonpflastersteine sind auf 3-5 cm (verdichteter Zustand) starkes Bettungsmaterial zu legen. Als Bettungsmaterial ist 0/5 aus Basaltsplitt für Pflaster und Plattenbeläge in ungebundener Ausführung gemäß den TL Pflaster-StB und den ZTV Pflaster-StB. zu verwenden.
Beim Verlegen ist die Fläche in erforderlichen Abständen auszurichten und auf Einhaltung der Rasterrmasse und Fugenverläufe zu überprüfen. Ein Fugenabstand von 3-5 mm nach DIN 18318 ist einzuhalten. Bei der Verlegung ist der obere Bereich der zulässigen Fugenbreite anzustreben. Das Schliesen der Fugen muss kontinuierlich mit dem Baufortschritt erfolgen.
Als Fugenfüllungsmaterial ist 0/5 aus Basaltsplitt für Pflaster und Plattenbeläge in ungebundener Ausführung gemäß TL Pflaster-StB und ZTV Pflaster-StB für die Bauklasse 0,3 nach RStO auszuführen.
Nach dem Abrütteln sind die Fugen erneut mit einem Fugenmaterial aus 0/5 aus Basaltsplitt für Pflaster und Plattenbeläge in ungebundener Ausführung gemäss den TL Pflaster-StB und den ZTV Pflaster-StB zu schliessen. Hierzu wird das Fugenmaterial unter Wasserzugabe eingeschlämmt.
Passstücke kleiner als die Hälfte des kleinsten verlegten Steinformats sind zu vermeiden.
Menge: 10,000 St

**10.0014 Leitstreifen, Rippenplatten Breite 0,30 cm**
Taktiles Feld, Breite: ca. 0,30 m,
Bodenindikator zur taktilen und optischen Orientierung als Betonrippenplattenstein nach DIN 32984 und DIN EN 1338 Qualitat DIK, gemäss nachstehender Charakteristika:
• Format (Raster)* 30x30cm,
• Fugenbreite ca. 3-5 mm
• Stärke: 8 cm
• Mikrofase 1x1+1mm (= ungefast nach DIN EN 1338)
• SRT-Wert ≥60
• weißer Vorsatzbeton, hergestellt unter ausschlieslicher
  Verwendung von weißem Portlandzement, hellem/weißem
  Quarzkies, Quarzsand und die Sichtflachen mit
  weißpigmentierter Acrylatbeschichtung, in Anlehnung an
  die Richtlinie fur die Herstellung von weißen
  Betonfertigteilen fur Fahrbahnmarkierungen versehen
• Kernbeton hergestellt ohne Zusatz von Flugasche als
  Zementersatz oder Austauschstoff, unter ausschlieslicher
  Verwendung von Basaltsplitt.
• erhöhter Witterungswiderstand: Abwitterung ≤500 g/m2 im
  Mittel nach CDF-Verfahren
• Druckfestigkeit (DIN18501-1982-11): ≥60 N/mm2 im Mittel,
  kein Einzelwert < 50N/mm2
• Kernbetonzementgehalt: min. 280 kg/m3
• Vorsatzzementgehalt: min. 400 kg/m3
• Zementsorte: CEM I 42,5; CEM II/A-S 52,5
• Einfärbungen: ausschlieslich mit Eisen-Oxid-Farbpigmenten

Richtungsfeld: Betonrippenplattenstein nach DIN 32984 und DIN EN 1338 Qualitat DIK, gemäss weiterer nachstehender Charakteristika:
7 trapezformigen Rippen, Rippenachsabstand: 42,9mm, Rippenbreite in Messebene: 10mm, Rippenhohe: 5 mm, Rippenabstand in Messebene: 32,9mm.

Die vorstehend beschriebenen Betonrippenplattensteine sind gemäss den Angaben der Bauleitung nach festgelegtem Verlegemuster bzw. -plan als Richtungsfeld einzubauen.
Es ist darauf zu achten, dass die Bodenindikatoren mit ihrer Basis nach dem Abrütteln / Verdichten bündig zum anschliesenden Umgebungsbelag sind, d.h. Rippen erhaben, um eine optimale Erkennbarkeit sicherzustellen.

Der Hersteller der Betonmaterialien muss von einer dem Güteschutz (BGB) angehörenden Organisation / Institution fremdüberwacht sein.

Das Bettungsmaterial ist zu liefern und gleichmässig gemischt, mit optimalem Wassergehalt einzubauen. Die Oberfläche der Bettung muss in der Querneigung und Ebenheit den Anforderungen an Pflasterdecken der DIN 18318 entsprechen. Die Betonpflastersteine sind auf 3-5 cm (verdichteter Zustand) starkes Bettungsmaterial zu legen. Als Bettungsmaterial ist 0/5 aus Basaltsplitt für Pflaster und Plattenbeläge in ungebundener Ausführung gemäß den TL Pflaster-StB und den ZTV Pflaster-StB. zu verwenden.
Beim Verlegen ist die Fläche in erforderlichen Abständen auszurichten und auf Einhaltung der Rasterrmasse und Fugenverläufe zu überprüfen. Ein Fugenabstand von 3-5 mm nach DIN 18318 ist einzuhalten. Bei der Verlegung ist der obere Bereich der zulässigen Fugenbreite anzustreben. Das Schliesen der Fugen muss kontinuierlich mit dem Baufortschritt erfolgen.
Als Fugenfüllungsmaterial ist 0/5 aus Basaltsplitt für Pflaster und Plattenbeläge in ungebundener Ausführung gemäß TL Pflaster-StB und ZTV Pflaster-StB für die Bauklasse 0,3 nach RStO auszuführen.
Nach dem Abrütteln sind die Fugen erneut mit einem Fugenmaterial aus 0/5 aus Basaltsplitt für Pflaster und Plattenbeläge in ungebundener Ausführung gemäss den TL Pflaster-StB und den ZTV Pflaster-StB zu schliessen. Hierzu wird das Fugenmaterial unter Wasserzugabe eingeschlämmt.
Passstücke kleiner als die Hälfte des kleinsten verlegten Steinformats sind zu vermeiden.
Menge: 15,000 m

**10.0015 Aufmerksamkeitsstreifen, Noppenplatten Breite 0,30 cm**
Taktiles Feld, Breite: ca.0,30 m,
Bodenindikator zur taktilen und optischen Orientierung als Betonnoppenplattenstein nach DIN 32984 und DIN EN 1338 Qualitat DIK, gemäss nachstehender Charakteristika:
• Format (Raster) 30x30cm,
• Fugenbreite ca. 3-5 mm
• Stärke: 8 cm
• Mikrofase 1x1+1mm (= ungefast nach DIN EN 1338)
• SRT-Wert ≥60
• weißer Vorsatzbeton, hergestellt unter ausschlieslicher
  Verwendung von weißem Portlandzement, hellem / weißem
  Quarzkies, Quarzsand und die Sichtflachen mit
  weißpigmentierter Acrylatbeschichtung, in Anlehnung an
  die Richtlinie fur die Herstellung von weißen  Betonfertigteilen fur Fahrbahnmarkierungen versehen
• Kernbeton hergestellt ohne Zusatz von Flugasche als
  Zementersatz oder Austauschstoff, unter ausschlieslicher
  Verwendung von Basaltsplitt.
• erhöhter Witterungswiderstand: Abwitterung ≤500 g/m2 im
  Mittel nach CDF-Verfahren
• Druckfestigkeit (DIN18501-1982-11): ≥60 N/mm2 im Mittel,
  kein Einzelwert < 50N/mm2
• Kernbetonzementgehalt: min. 280 kg/m3
• Vorsatzzementgehalt: min. 400 kg/m3
• Zementsorte: CEM I 42,5; CEM II/A-S 52,5
• Einfärbungen: ausschlieslich mit Eisen-Oxid-Farbpigmenten

Aufmerksamkeitsfeld: Betonnoppenplattenstein nach DIN 32984 und DIN EN 1338 Qualitat DIK, gemäss weiterer nachstehender Charakteristika:
32 Noppen in diagonaler Anordnung, Mittelpunktabstand 51,1mm diagonal, Noppenabstand orthogonal in Messebene: 49,8mm; Noppendurchmesser in Messebene: 22,5mm, Noppenhohe: 5 mm

Die vorstehend beschriebenen Betonnoppenplattensteine sind gemäss den Angaben der Bauleitung nach festgelegtem Verlegemuster bzw. -plan als Aufmerksamkeitsfeld einzubauen
Es ist darauf zu achten, dass die Bodenindikatoren mit ihrer Basis nach dem Abrütteln / Verdichten bündig zum anschliesenden Umgebungsbelag sind, d.h. Noppen erhaben, um eine optimale Erkennbarkeit sicherzustellen.

Der Hersteller der Betonmaterialien muss von einer dem Güteschutz (BGB) angehörenden Organisation / Institution fremdüberwacht sein.

Das Bettungsmaterial ist zu liefern und gleichmässig gemischt, mit optimalem Wassergehalt einzubauen. Die Oberfläche der Bettung muss in der Querneigung und Ebenheit den Anforderungen an Pflasterdecken der DIN 18318 entsprechen. Die Betonpflastersteine sind auf 3-5 cm (verdichteter Zustand) starkes Bettungsmaterial zu legen. Als Bettungsmaterial ist 0/5 aus Basaltsplitt für Pflaster und Plattenbeläge in ungebundener Ausführung gemäß den TL Pflaster-StB und den ZTV Pflaster-StB. zu verwenden.
Beim Verlegen ist die Fläche in erforderlichen Abständen auszurichten und auf Einhaltung der Rasterrmasse und Fugenverläufe zu überprüfen. Ein Fugenabstand von 3-5 mm nach DIN 18318 ist einzuhalten. Bei der Verlegung ist der obere Bereich der zulässigen Fugenbreite anzustreben. Das Schliesen der Fugen muss kontinuierlich mit dem Baufortschritt erfolgen.
Als Fugenfüllungsmaterial ist 0/5 aus Basaltsplitt für Pflaster und Plattenbeläge in ungebundener Ausführung gemäß TL Pflaster-StB und ZTV Pflaster-StB für die Bauklasse 0,3 nach RStO auszuführen.
Nach dem Abrütteln sind die Fugen erneut mit einem Fugenmaterial aus 0/5 aus Basaltsplitt für Pflaster und Plattenbeläge in ungebundener Ausführung gemäss den TL Pflaster-StB und den ZTV Pflaster-StB zu schliessen. Hierzu wird das Fugenmaterial unter Wasserzugabe eingeschlämmt.
Passstücke kleiner als die Hälfte des kleinsten verlegten Steinformats sind zu vermeiden.
Menge: 50,000 m

**10.0016 Rippen- oder Noppensteine zuarbeiten aus Beton Dicke ü. 8-10 cm**
Rippen- oder Noppensteine auf Passmaß trennen und Pflastersteine an Kanten und Einfassungen oder an Aussparungen und Einbauten über 1,00 m2 Einzelgröße zuarbeiten, nassschneiden.
Das Zuarbeiten, Nassschneiden der Pflastersteine an Aussparungen und Einbauten bis zu 1,00 m2 Einzelgröße wird nicht gesondert vergütet.
Art = Pflastersteine aus Beton.
Dicke bis 10 cm.
Passstücke kleiner als die Hälfte des kleinsten verlegten Steinformats sind zu vermeiden. OZ gilt nur für in Streifen verlegte Steine. Für die Plattenfelder ist der Schnitt einzurechnen.
Menge: 60,000 m

### Titel 11 Ausstattung und Verkehrszeichen

**11.0001 Lagernden Rohrpfosten aufstellen**
Lagernden Rohrpfosten mit montiertem Schild aufstellen
einschl. anfallenden Aushubarbeiten. Umgebende Fläche
entsprechend dem früheren Zustand herstellen.
Pfostenlänge über 2000 mm bis 3000 mm und Rohrdurchmesser bis 76 mm.
Vorh. Befestigung = Pflaster auf Unterbeton.
In Bodenklasse 3 bis 5 aufstellen.
Fundament Typ A nach IVZ-Norm.
Aushub der Verwertung nach Wahl des AN zuführen.
Menge: 1,000 St

**11.0002 Rohrpfosten aufstellen**
Rohrpfosten mit Abdeckkappe für Verkehrsschild aufstellen einschl. anfallenden Aushubarbeiten. Stahlteile
feuerverzinkt. Umgebende Fläche entsprechend dem früheren Zustand herstellen.
Pfostenlänge = über 2500 mm bis 3000 mm.
Rohr = Stahl 76,1/2,0 mm.
Pfosten mit biegesteifem Erdanker aus Rundstahl, ca.
250 mm vom unteren Rohrende.
Vorh. Befestigung = Pflaster.
Aufstellung in Boden/Homogenbereich nach Unterlagen des
AG.
Fundament Typ A nach IVZ-Norm.
Aushub nach Wahl des AN verwerten.
Menge: 2,000 St

**11.0003 Verkehrsschild anbringen**
Verkehrsschild nach Unterlagen des AG anbringen.
Schild = Zeichen 206, 900 x 900 mm.
Größe 2.
Einseitig.
Mit retroreflektierender Folie der Klasse RA 2.
Schild = profilverstärkt.
Befestigung mit Stahl-Rohrschelle, feuerverzinkt, nach
IVZ-Norm, Standardplan I. Verschraubung aus nicht rostendem Stahl mind. der Stahlsorte A 2.
Anbringung neben der Fahrbahn. Unterkante des Schildes
ab 2,00 m über der Verkehrsfläche.
Menge: 2,000 St

**11.0004 Verkehrsschild anbringen**
Verkehrsschild nach Unterlagen des AG anbringen.
Schild = Zusatzzeichen Höhe 2.
Größe 2.
Einseitig.
Mit retroreflektierender Folie der Klasse RA 2.
Schild = flach, 3 mm dick.
Befestigung mit Stahl-Rohrschelle, feuerverzinkt, nach
IVZ-Norm, Standardplan I. Verschraubung aus nicht rostendem Stahl mind. der Stahlsorte A 2.
Anbringung neben der Fahrbahn. Unterkante des Schildes
ab 2,00 m über der Verkehrsfläche.
Menge: 2,000 St

**11.0005 Längsmarkierung Typ I herstellen, Rampen**
Längsmarkierung Typ I einschl. evtl. Sperrflächenumrandung als Verkehrsfreigabemarkierung herstellen. Abgerechnet wird der markierte Strich, bei Doppelstrichen
zwei Striche.
Markierung zur Gestaltung der Rampen.
Strichbreite = 0,12 m.
Strich ohne Vormarkierung.
Markierungssystem aus einkomponentiger lösemittelarmer
Farbe (High-Solid).
Verkehrsklasse mindestens P 6.
Markierung auf Asphaltdeckschicht.
Die Markierung ist kleinteilig herzustellen.
Markierungssystem aus thermoplastischem Stoff, nicht
spritzbar (Heißplastikmasse).
Menge: 155,000 m

**11.0006 Längsmarkierung Typ I herstellen, Radfahrerfurt**
Längsmarkierung Typ I einschl. evtl. Sperrflächenumrandung als Verkehrsfreigabemarkierung herstellen. Abgerechnet wird der markierte Strich, bei Doppelstrichen
zwei Striche.
Unterbrochen; Verhältnis Strich/Lücke 2,5 zu 1, als Radfahrerfurtmarkierung.
Strichbreite = 0,25 m.
Strich mit Vormarkierung.
Markierungssystem aus Dispersionsfarbe.
Verkehrsklasse mindestens P 6.
Markierung auf Asphaltdeckschicht.
Die Markierung ist kleinteilig herzustellen.
Markierungssystem aus thermoplastischem Stoff, nicht
spritzbar (Heißplastikmasse).
Menge: 25,000 m

**11.0007 Quermarkierung Typ I herstellen, Haltlinie**
Quermarkierung Typ I als endgültige Markierung herstellen. Verkehrsklasse P 7. Abgerechnet wird der markierte
Strich.
Markierung = Haltlinie.
Strich ohne Vormarkierung.
Markierungssystem aus thermoplastischem Stoff, nicht
spritzbar (Heißplastikmasse).
Markierung auf grobstrukturierter Asphaltdeckschicht.
Die Markierung ist kleinteilig herzustellen.
Menge: 3,000 m

**11.0008 Schmalstrichmarkierung, b=12 cm, Gelb herstellen**
Vorübergehende Markierung als durchgezogener bzw. unterbrochener Schmalstrich auf bituminöser Decke oder alkalischen Untergründen, mit ausmessen und anzeichnen herstellen.
Zu markierende Flächen vorbereiten.
Kehrgut geht in Eigentum des AN über und wird beseitigt. Gelbe, dünnschichtige Markierungsfolie, selbstklebend und reflektierend.
Strichbreite 0,12 m.
Ausführung in Einzellängen.
Die Markierung ist kleinteilig herzustellen.
Durchgezogen und unterbrochen.
Abgerechnet wird nach markierter Strichlänge in der Achse.
Menge: 50,000 m

**11.0009 Flächenmarkierung Radweg Rot**
Flächenmarkierung Radweg Rot.
Flächenmarkierung für Radwege herstellen.
Heißplastik
Schichtdicke: 3,0 mm.
Farbton: Ral 3009.
Menge: 100,000 m2
